# Módulo de mampara con puerta interior de 850 mm de hoja y 2 fijos laterales de 300 mm cada uno; para mampara modular

- Propiedad del archivo: CYPE INGENIEROS, S.A.
- Formato: FIEBDC-3/2002
- Ámbito geográfico: Colombia
- Divisa: COP
- Costes indirectos: 3.00 %
- Gastos generales: 13.00 %
- Beneficio industrial: 6.00 %
- IVA: 16.00 %

## F Fachadas y muros divisorios

### FO Mamparas y divisiones móviles

#### FOM Modulares

**FOM020** Ud Módulo de mampara con puerta interior de 850 mm de hoja y 2 fijos laterales de 300 mm cada uno; para mampara modular.
Suministro y colocación de módulo de mampara con puerta interior de 850 mm de hoja y 2 fijos laterales de 300 mm cada uno, compuesto por paneles de tablero aglomerado de 16 mm de espesor con acabado en melamina, fijados mecánicamente con sujeción oculta, entrecalles horizontales empotradas en panel con perfil de PVC de 10 mm, y cámara entre paneles rellena con lana de roca; perfiles verticales internos de aluminio, ocultos entre módulos, y perfiles vistos superiores de 35x45 mm e inferiores de 60x45 mm, de aluminio anodizado o lacado estándar; para mampara modular. Incluso parte proporcional de herrajes, remates y sellado de juntas.
Incluye: Replanteo y marcado de los puntos de fijación. Aplomado, nivelación y fijación de los perfiles que forman el entramado. Colocación y fijación de la puerta. Tratamiento de juntas. Remate del perímetro del elemento, por las dos caras.
Criterio de medición de proyecto: Número de unidades previstas, según documentación gráfica de Proyecto.
Criterio de medición de obra: Se medirá el número de unidades realmente ejecutadas según especificaciones de Proyecto.

| Código | Ud | Descripción | Rendimiento | Precio | Importe |
|---|---|---|---|---|---|
| mt26mmd017b | Ud | Módulo de mampara con puerta interior de 850 mm de hoja y 2 fijos laterales de 300 mm cada uno, compuesto por paneles de tablero aglomerado de 16 mm de espesor con acabado en melamina, fijados mecánicamente con sujeción oculta, entrecalles horizontales empotradas en panel con perfil de PVC de 10 mm, y cámara entre paneles rellena con lana de roca; perfiles verticales internos de aluminio, ocultos entre módulos, y perfiles vistos superiores de 35x45 mm e inferiores de 60x45 mm, de aluminio anodizado o lacado estándar; incluso bisagras y cerradura con maneta. (material) | 1.000 | 2229272.47 | 2229272.47 |
| op00ato010 |  | Atornillador. | 1.000 | 0.00 | 0.00 |
| mo011 | h | Oficial 1ª montador. (mano de obra) | 0.660 | 17018.01 | 11231.89 |
| % | % | Herramienta menor | 2 % | 2240504.36 | 44810.09 |
|  |  | Costes directos |  |  | 2285314.45 |
