# Sistema de cables tensados colocados sobre soporte para cables

- Propiedad del archivo: CYPE INGENIEROS, S.A.
- Formato: FIEBDC-3/2002
- Ámbito geográfico: Colombia
- Divisa: COP
- Costes indirectos: 3.00 %
- Gastos generales: 13.00 %
- Beneficio industrial: 6.00 %
- IVA: 16.00 %

## F Fachadas y muros divisorios

### FZ Limpieza y tratamientos superficiales

#### FZP Protección frente a las aves

**FZP030** m Sistema de cables tensados colocados sobre soporte para cables, formado por 7 postes de acero inoxidable, de 110 mm y 150 mm de altura alternativamente, con dos puntos de unión entre cada poste y sus cables, fijado con anclaje mecánico sobre cornisa o superficie plana horizontal, para la protección de la fachada frente a las aves.
Sistema de cables tensados compuesto por soporte para cables, formado por 7 postes de acero inoxidable, de 110 mm y 150 mm de altura alternativamente, con dos puntos de unión entre cada poste y sus cables, fijado con anclaje mecánico sobre cornisa o superficie plana horizontal; enganche de cobre niquelado y muelle de acero inoxidable para la unión de cada poste con su cable; cable formado por alambre de acero inoxidable y recubrimiento de nylon estable frente a los rayos UV. Incluso taladros y chazos de fijación, accesorios y material auxiliar. Totalmente montado y probado, sin incluir la repercusión del andamio ni afectar a la estabilidad del elemento.
Incluye: Limpieza y preparación del soporte. Replanteo. Ejecución de los taladros. Instalación del soporte para cables. Colocación de los enganches en los postes. Fijación de los cables a los enganches.
Criterio de medición de proyecto: Longitud medida según documentación gráfica de Proyecto.
Criterio de medición de obra: Se medirá la longitud realmente ejecutada según especificaciones de Proyecto.

| Código | Ud | Descripción | Rendimiento | Precio | Importe |
|---|---|---|---|---|---|
| mt41ave033 | Ud | Chazo de nylon para el anclaje de los postes del sistema de cables tensados para la protección de la fachada frente a las aves. (material) | 4.900 | 302.63 | 1482.89 |
| mt41ave031cq | Ud | Soporte para cables, formado por 7 postes de acero inoxidable, de 110 mm y 150 mm de altura alternativamente, con dos puntos de unión entre cada poste y sus cables, para colocar con anclaje mecánico sobre cornisa o superficie plana horizontal, en sistema de cables tensados para la protección de la fachada frente a las aves. (material) | 0.700 | 23646.58 | 16552.61 |
| mt41ave032 | Ud | Enganche de cobre niquelado y muelle de acero inoxidable, a modo de conexión entre el cable y un poste del sistema de cables tensados para la protección de la fachada frente a las aves. (material) | 9.800 | 1271.02 | 12456.00 |
| mt41ave030 | m | Cable formado por alambre de acero inoxidable y recubrimiento de nylon estable frente a los rayos UV, para la protección de la fachada frente a las aves. (material) | 7.000 | 941.49 | 6590.43 |
| op00tal010 |  | Taladro. | 1.000 | 0.00 | 0.00 |
| mo020 | h | Oficial 1ª obra blanca. (mano de obra) | 0.697 | 13844.46 | 9649.59 |
| mo113 | h | Peón de obra blanca. (mano de obra) | 1.394 | 9932.90 | 13846.46 |
| % | % | Herramienta menor | 2 % | 60577.98 | 1211.56 |
|  |  | Costes directos |  |  | 61789.54 |
