# Sistema de cables tensados colocados sobre soporte para cables

- Propiedad del archivo: CYPE INGENIEROS, S.A.
- Formato: FIEBDC-3/2002
- Ámbito geográfico: Colombia
- Divisa: COP
- Costes indirectos: 3.00 %
- Gastos generales: 13.00 %
- Beneficio industrial: 6.00 %
- IVA: 16.00 %

## F Fachadas y muros divisorios

### FZ Limpieza y tratamientos superficiales

#### FZP Protección frente a las aves

**FZP030** m Sistema de cables tensados colocados sobre soporte para cables, formado por base de nylon con fibra de vidrio con 8 postes de acero inoxidable, de 110 mm y 150 mm de altura alternativamente, con dos puntos de unión entre cada poste y sus cables, fijado con adhesivo sobre cornisa o superficie plana horizontal, para la protección de la fachada frente a las aves.
Sistema de cables tensados compuesto por soporte para cables, formado por base de nylon con fibra de vidrio con 8 postes de acero inoxidable, de 110 mm y 150 mm de altura alternativamente, con dos puntos de unión entre cada poste y sus cables, fijado con adhesivo sobre cornisa o superficie plana horizontal; enganche de cobre niquelado y muelle de acero inoxidable para la unión de cada poste con su cable; cable formado por alambre de acero inoxidable y recubrimiento de nylon estable frente a los rayos UV. Incluso adhesivo de fijación, accesorios y material auxiliar. Totalmente montado y probado, sin incluir la repercusión del andamio ni afectar a la estabilidad del elemento.
Incluye: Limpieza y preparación del soporte. Replanteo. Aplicación del adhesivo. Instalación del soporte para cables. Colocación de los enganches en los postes. Fijación de los cables a los enganches.
Criterio de medición de proyecto: Longitud medida según documentación gráfica de Proyecto.
Criterio de medición de obra: Se medirá la longitud realmente ejecutada según especificaciones de Proyecto.

| Código | Ud | Descripción | Rendimiento | Precio | Importe |
|---|---|---|---|---|---|
| mt41ave022 | Ud | Masilla de silicona, como adhesivo para la fijación de sistemas de protección de la fachada frente a las aves. (material) | 0.005 | 73638.13 | 368.19 |
| mt41ave031er | Ud | Soporte para cables, formado por base de nylon con fibra de vidrio con 8 postes de acero inoxidable, de 110 mm y 150 mm de altura alternativamente, con dos puntos de unión entre cada poste y sus cables, para colocar con adhesivo sobre cornisa o superficie plana horizontal, en sistema de cables tensados para la protección de la fachada frente a las aves. (material) | 0.700 | 50619.99 | 35433.99 |
| mt41ave032 | Ud | Enganche de cobre niquelado y muelle de acero inoxidable, a modo de conexión entre el cable y un poste del sistema de cables tensados para la protección de la fachada frente a las aves. (material) | 11.200 | 1271.02 | 14235.42 |
| mt41ave030 | m | Cable formado por alambre de acero inoxidable y recubrimiento de nylon estable frente a los rayos UV, para la protección de la fachada frente a las aves. (material) | 8.000 | 941.49 | 7531.92 |
| mo020 | h | Oficial 1ª obra blanca. (mano de obra) | 0.797 | 13844.46 | 11034.03 |
| mo113 | h | Peón de obra blanca. (mano de obra) | 1.593 | 9932.90 | 15823.11 |
| % | % | Herramienta menor | 2 % | 84426.66 | 1688.53 |
|  |  | Costes directos |  |  | 86115.19 |
