# Jamba de concreto polímero de superficie pulida, color a elegir, de 15x2 cm

- Propiedad del archivo: CYPE INGENIEROS, S.A.
- Formato: FIEBDC-3/2002
- Ámbito geográfico: Colombia
- Costes indirectos: 3.00 %
- Gastos generales: 13.00 %
- Beneficio industrial: 6.00 %
- IVA: 16.00 %

## H Remates y ayudas

### HR Remates

#### HRJ Jambas

**HRJ010** m Jamba de concreto polímero de superficie pulida, color a elegir, de 15x2 cm.
Formación de jamba de concreto polímero de superficie pulida, color a elegir, de 15x2 cm, con anclaje metálico de acero inoxidable, recibida con una capa de mortero de cemento, confeccionado en obra, con aditivo hidrófugo, dosificación 1:3, con un espesor de 15 mm, sobre la que se introducen los anclajes metálicos, previendo una junta de 5 mm entre piezas. Incluso sellado entre piezas y uniones con los cerramientos y carpinterías con masilla de poliuretano de gran flexibilidad.
Incluye: Replanteo de las piezas en el hueco o remate. Colocación de reglas y plomadas sujetas al muro. Colocación, aplomado, nivelación y alineación. Sellado de juntas y limpieza de la jamba.
Criterio de medición de proyecto: Longitud medida por su mayor desarrollo lineal, según documentación gráfica de Proyecto.
Criterio de medición de obra: Se medirá, por su mayor desarrollo lineal, la longitud realmente ejecutada según especificaciones de Proyecto, incluyendo la longitud que pudiera perderse en ingletes.

| Código | Ud | Descripción | Rendimiento | Precio | Importe |
|---|---|---|---|---|---|
| mt08aaa010a | m³ | Agua. (material) | 0.006 | 0.80 | 0.00 |
| mt01arg005a | t | Arena de cantera, para mortero preparado en obra. (material) | 0.002 | 10.85 | 0.02 |
| mt08cem000d | kg | Cemento gris en sacos. (material) | 0.592 | 0.12 | 0.07 |
| mt08adt010 | kg | Aditivo hidrófugo para impermeabilización de morteros u concretos. (material) | 0.012 | 0.64 | 0.01 |
| mt20wwa040 | kg | Adhesivo cementoso flexible y de gran adherencia. (material) | 0.928 | 0.32 | 0.30 |
| mt20rhl020t | m | Jamba de concreto polímero de superficie pulida, color a elegir, de 15x2 cm, con anclaje metálico de acero inoxidable. (material) | 1.050 | 10.88 | 11.42 |
| mt20wwa025 | m | Perfil de espuma de polietileno, de 6 mm de diámetro, para relleno de juntas. (material) | 0.150 | 0.25 | 0.04 |
| mt20wwa035 | Ud | Bote de imprimación para masillas (250 cm³). (material) | 0.018 | 3.45 | 0.06 |
| mt20wwa030 | Ud | Bote de masilla de poliuretano impermeable (310 cm³). (material) | 0.037 | 3.39 | 0.13 |
| mq06hor010 | h | Concretera. (maquinaria) | 0.006 | 0.17 | 0.00 |
| op00amo010 |  | Amoladora o radial. | 1.000 | 0.00 | 0.00 |
| mo020 | h | Oficial 1ª obra blanca. (mano de obra) | 0.383 | 3.07 | 1.18 |
| mo113 | h | Peón de obra blanca. (mano de obra) | 0.397 | 2.17 | 0.86 |
| % | % | Herramienta menor | 2 % | 14.09 | 0.28 |
|  |  | Costes directos |  |  | 14.37 |
