# Revestimiento de frente de losa, de aluminio

- Propiedad del archivo: CYPE INGENIEROS, S.A.
- Formato: FIEBDC-3/2002
- Ámbito geográfico: Colombia
- Divisa: COP
- Costes indirectos: 3.00 %
- Gastos generales: 13.00 %
- Beneficio industrial: 6.00 %
- IVA: 16.00 %

## H Remates y ayudas

### HR Remates de fachada

#### HRL De aluminio

**HRL020** m Revestimiento de frente de losa, de aluminio.
Revestimiento de frente de losa de lámina plegada de aluminio anodizado en color natural, con un espesor mínimo de 15 micras, 1,2 mm de espesor, 95 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para láminas metálicas. (material) | 0.598 | 16300.16 | 9747.50 |
| mt20ffm010aa | m | Frente de losa de lámina plegada de aluminio anodizado en color natural, con un espesor mínimo de 15 micras, 1,2 mm de espesor, 95 mm de desarrollo y 2 pliegues. (material) | 1.050 | 37640.52 | 39522.55 |
| mt22www010b | Ud | Cartucho de 290 ml de sellador adhesivo monocomponente, neutro, superelástico, a base de polímero MS, color gris, con resistencia a la intemperie y a los rayos UV y elongación hasta rotura 750%. (material) | 0.200 | 12841.61 | 2568.32 |
| mo018 | h | Oficial 1ª cerrajero. (mano de obra) | 0.197 | 25810.78 | 5084.72 |
| mo059 | h | Ayudante cerrajero. (mano de obra) | 0.098 | 19080.89 | 1869.93 |
| % | % | Herramienta menor | 2 % | 58793.02 | 1175.86 |
|  |  | Costes directos |  |  | 59968.88 |
