# Remate de cornisa de mármol Blanco Tranco, de 36 a 50 cm de anchura y 3 cm de espesor

- Propiedad del archivo: CYPE INGENIEROS, S.A.
- Formato: FIEBDC-3/2002
- Ámbito geográfico: Colombia
- Costes indirectos: 3.00 %
- Gastos generales: 13.00 %
- Beneficio industrial: 6.00 %
- IVA: 16.00 %

## H Remates y ayudas

### HR Remates

#### HRM Cornisas

**HRM020** m Remate de cornisa de mármol Blanco Tranco, de 36 a 50 cm de anchura y 3 cm de espesor.
Formación de remate de cornisa de mármol Blanco Tranco, de 36 a 50 cm de anchura y 3 cm de espesor, con goterón, cara y canto recto pulidos, recibido con una capa de mortero de cemento, confeccionado en obra, con aditivo hidrófugo, dosificación 1:4, creando una pendiente suficiente para evacuar el agua. Incluso rejuntado entre piezas y uniones con los cerramientos con mortero de juntas especial para revestimientos de piedra natural.
Incluye: Replanteo de las piezas. Colocación de reglas y plomadas sujetas al muro. Colocación, aplomado, nivelación y alineación. Rejuntado y limpieza.
Criterio de medición de proyecto: Longitud medida por su mayor desarrollo lineal, según documentación gráfica de Proyecto.
Criterio de medición de obra: Se medirá, por su mayor desarrollo lineal, la longitud realmente ejecutada según especificaciones de Proyecto, incluyendo la longitud que pudiera perderse en ingletes.

| Código | Ud | Descripción | Rendimiento | Precio | Importe |
|---|---|---|---|---|---|
| mt08aaa010a | m³ | Agua. (material) | 0.006 | 0.80 | 0.00 |
| mt01arg005a | t | Arena de cantera, para mortero preparado en obra. (material) | 0.020 | 10.85 | 0.22 |
| mt08cem000d | kg | Cemento gris en sacos. (material) | 4.940 | 0.12 | 0.59 |
| mt08adt010 | kg | Aditivo hidrófugo para impermeabilización de morteros u concretos. (material) | 0.099 | 0.64 | 0.06 |
| mt20rpn010pb | m | Remate de cornisa de mármol Blanco Tranco, de 36 a 50 cm de anchura y 3 cm de espesor, con goterón, cara y canto recto pulidos. (material) | 1.050 | 14.15 | 14.86 |
| mt09mcr220 | kg | Mortero de rejuntado para revestimientos, interiores o exteriores, de piedra natural, pulida o para pulir, compuesto de cemento, agregados a base de polvo de mármol, pigmentos resistentes a los álcalis y aditivos especiales. (material) | 0.035 | 0.92 | 0.03 |
| mq06hor010 | h | Concretera. (maquinaria) | 0.010 | 0.17 | 0.00 |
| op00sie030 |  | Sierra de disco de diamante, para mesa de trabajo, de corte húmedo. | 1.000 | 0.00 | 0.00 |
| mo020 | h | Oficial 1ª obra blanca. (mano de obra) | 0.243 | 3.07 | 0.75 |
| mo113 | h | Peón de obra blanca. (mano de obra) | 0.376 | 2.17 | 0.82 |
| % | % | Herramienta menor | 2 % | 17.33 | 0.35 |
|  |  | Costes directos |  |  | 17.68 |
