# Bancada de apoyo de maquinaria

- Propiedad del archivo: CYPE INGENIEROS, S.A.
- Formato: FIEBDC-3/2002
- Ámbito geográfico: Colombia
- Costes indirectos: 3.00 %
- Gastos generales: 13.00 %
- Beneficio industrial: 6.00 %
- IVA: 16.00 %

## H Remates y ayudas

### HY Ayudas

#### HYB Bancadas

**HYB010** Ud Bancada de apoyo de maquinaria, de concreto armado, de 150x100x16 cm, formada por concreto f'c=210 kg/cm² (21 MPa), clase de exposición F0 S0 P0 C0, tamaño máximo del agregado 12,5 mm, manejabilidad blanda, preparado en obra, y fundido con medios manuales y malla electrosoldada tipo XX 50.
Formación de bancada de apoyo de maquinaria, de concreto armado, de 150x100x16 cm, formada por concreto f'c=210 kg/cm² (21 MPa), clase de exposición F0 S0 P0 C0, tamaño máximo del agregado 12,5 mm, manejabilidad blanda, preparado en obra, y fundido con medios manuales, tipo XX 50, 25x25 cm y Ø 4-4 mm, marco perimetral de perfil de acero laminado en caliente y capa separadora de geotextil no tejido. Incluso montaje, desmontaje y retirada de todo el material auxiliar, una vez que la pieza estructural esté en condiciones de soportar los esfuerzos. Sin incluir amortiguadores ni elementos antivibratorios.
Incluye: Replanteo y trazado de la bancada. Colocación del geotextil. Colocación y fijación del marco. Colocación de las armaduras con separadores homologados. Preparación del concreto. Fundido y compactación del concreto. Regleado y nivelación de la capa de compresión. Curado del concreto.
Criterio de medición de proyecto: Número de unidades previstas, según documentación gráfica de Proyecto.
Criterio de medición de obra: Se medirá el número de unidades realmente ejecutadas según especificaciones de Proyecto.

| Código | Ud | Descripción | Rendimiento | Precio | Importe |
|---|---|---|---|---|---|
| mt14gsa010b | m² | Geotextil no tejido sintético, termosoldado, de polipropileno-polietileno, de 125 g/m². (material) | 1.760 | 1.46 | 2.57 |
| mt07ala000h | kg | Acero laminado A 572 Grado 42, en perfiles laminados en caliente, según ASTM A 572, piezas simples, para aplicaciones estructurales. (material) | 94.000 | 0.73 | 68.62 |
| mt07ame050aae | m² | Malla electrosoldada tipo XX 50, 25x25 cm y Ø 4-4 mm, según NTC 5806 y ASTM A1064 / A1064M. (material) | 1.650 | 0.65 | 1.07 |
| mt08aaa010a | m³ | Agua. (material) | 0.057 | 1.09 | 0.06 |
| mt01arg000d | m³ | Arena cribada. (material) | 0.146 | 25.52 | 3.73 |
| mt01arg001dd | m³ | Agregado grueso homogeneizado, de tamaño máximo 12,5 mm. (material) | 0.220 | 18.48 | 4.07 |
| mt08cem000d | kg | Cemento gris en sacos. (material) | 94.618 | 0.16 | 15.14 |
| mq06hor010 | h | Concretera. (maquinaria) | 0.181 | 1.27 | 0.23 |
| au00auh040 |  | Vibrador de concreto, eléctrico. | 1.000 | 0.00 | 0.00 |
| mo042 | h | Oficial 1ª obra negra. (mano de obra) | 0.328 | 4.27 | 1.40 |
| mo089 | h | Ayudante de obra negra. (mano de obra) | 0.328 | 3.15 | 1.03 |
| mo113 | h | Peón de obra blanca. (mano de obra) | 0.347 | 2.88 | 1.00 |
| mo112 | h | Ayudante entendido. (mano de obra) | 0.363 | 2.94 | 1.07 |
| % | % | Costes directos complementarios | 2 % | 99.99 | 2.00 |
|  |  | Costes directos |  |  | 101.99 |
