# Preparación y limpieza de paramento vertical para su posterior revestimiento, con medios manuales

- Propiedad del archivo: CYPE INGENIEROS, S.A.
- Formato: FIEBDC-3/2002
- Ámbito geográfico: Colombia
- Divisa: COP
- Costes indirectos: 3.00 %
- Gastos generales: 13.00 %
- Beneficio industrial: 6.00 %
- IVA: 16.00 %

## H Remates y ayudas

### HY Ayudas de albañilería

#### HYL Limpieza de obra

**HYL030** m² Preparación y limpieza de paramento vertical para su posterior revestimiento, con medios manuales.
Preparación y limpieza de paramento vertical para su posterior revestimiento, con medios manuales.
Incluye: Preparación de la zona de trabajo. Preparación y limpieza del paramento. Retirada y acopio de los restos generados. Carga manual de los restos generados sobre camión o contenedor.
Criterio de medición de proyecto: Superficie medida según documentación gráfica de Proyecto.
Criterio de medición de obra: Se medirá la superficie realmente ejecutada según especificaciones de Proyecto.
Criterio de valoración económica: El precio incluye la carga manual de los restos generados sobre camión o contenedor.

| Código | Ud | Descripción | Rendimiento | Precio | Importe |
|---|---|---|---|---|---|
| mo113 | h | Peón de obra blanca. (mano de obra) | 0.046 | 9932.90 | 456.91 |
| mo112 | h | Ayudante entendido. (mano de obra) | 0.046 | 10101.54 | 464.67 |
| % | % | Herramienta menor | 2 % | 921.58 | 18.43 |
|  |  | Costes directos |  |  | 940.01 |
