# Recibido de plato de ducha de cualquier medida

- Propiedad del archivo: CYPE INGENIEROS, S.A.
- Formato: FIEBDC-3/2002
- Ámbito geográfico: Colombia
- Costes indirectos: 3.00 %
- Gastos generales: 13.00 %
- Beneficio industrial: 6.00 %
- IVA: 16.00 %

## H Remates y ayudas

### HY Ayudas

#### HYR Recibidos

**HYR010** Ud Recibido de plato de ducha de cualquier medida.
Recibido de plato de ducha de cualquier medida, mediante ladrillo cerámico hueco, recibido con mortero de cemento, confeccionado en obra, dosificación 1:6. Incluso parte proporcional de replanteo, apertura de huecos para entregas en paramento vertical, formación de desniveles, retacado con arena, sellado de juntas, limpieza, protección con tablero de madera y eliminación del material sobrante.
Incluye: Replanteo. Apertura de huecos. Formación de desniveles. Retacado con arena. Sellado de juntas. Protección con tablero de madera. Limpieza y eliminación del material sobrante.
Criterio de medición de proyecto: Número de unidades previstas, según documentación gráfica de Proyecto.
Criterio de medición de obra: Se medirá el número de unidades realmente ejecutadas según especificaciones de Proyecto.

| Código | Ud | Descripción | Rendimiento | Precio | Importe |
|---|---|---|---|---|---|
| mt04lvc010a | Ud | Ladrillo cerámico hueco sencillo, para revestir, 24x11,5x4 cm. (material) | 12.000 | 0.08 | 0.96 |
| mt08aaa010a | m³ | Agua. (material) | 0.006 | 1.09 | 0.01 |
| mt01arg005a | t | Arena de cantera, para mortero preparado en obra. (material) | 0.008 | 14.82 | 0.12 |
| mt08cem000d | kg | Cemento gris en sacos. (material) | 1.250 | 0.16 | 0.20 |
| mt01ara010 | m³ | Arena de 0 a 5 mm de diámetro. (material) | 0.050 | 9.90 | 0.50 |
| mq06hor010 | h | Concretera. (maquinaria) | 0.006 | 1.27 | 0.01 |
| mo020 | h | Oficial 1ª obra blanca. (mano de obra) | 1.626 | 4.07 | 6.62 |
| mo113 | h | Peón de obra blanca. (mano de obra) | 1.676 | 2.88 | 4.83 |
| % | % | Costes directos complementarios | 2 % | 13.25 | 0.27 |
|  |  | Costes directos |  |  | 13.52 |
