# Unidad exterior de aire acondicionado, para sistema VRF

- Propiedad del archivo: CYPE INGENIEROS, S.A.
- Formato: FIEBDC-3/2002
- Ámbito geográfico: Colombia
- Divisa: COP
- Costes indirectos: 3.00 %
- Gastos generales: 13.00 %
- Beneficio industrial: 6.00 %
- IVA: 16.00 %

## I Instalaciones

### IB Sistemas de climatización

#### IBW Sistema VRF (Mitsubishi Heavy Industries)

**IBW350** Ud Unidad exterior de aire acondicionado, para sistema VRF.
Unidad exterior de aire acondicionado, sistema aire-aire multi-split Micro KXZ con caudal variable de refrigerante, bomba de calor, para gas R-410A, alimentación monofásica (230V/50Hz), modelo FDC121KXZEN1 "MITSUBISHI HEAVY INDUSTRIES", potencia frigorífica nominal 12,1 kW (temperatura de bulbo seco del aire exterior 35°C, temperatura de bulbo húmedo del aire interior 19°C), SEER 8,15, EER 3,82, consumo eléctrico nominal en refrigeración 3,16 kW, rango de funcionamiento de temperatura del aire exterior en refrigeración desde -15 hasta 43°C, potencia calorífica nominal 12,1 kW (temperatura de bulbo húmedo del aire exterior 6°C, temperatura de bulbo seco del aire interior 20°C), SCOP 4,63, COP 3,91, consumo eléctrico nominal en calefacción 3,09 kW, rango de funcionamiento de temperatura del aire exterior en calefacción desde -20 hasta 15,5°C, de 845x970x370 mm, 85 kg, nivel sonoro 53 dBA, caudal de aire 4500 m³/h, rango de capacidad conectable entre el 80 y el 150%, válvula de expansión electrónica, ventilador axial y bus de datos Superlink II. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42mhi295a | Ud | Unidad exterior de aire acondicionado, sistema aire-aire multi-split Micro KXZ con caudal variable de refrigerante, bomba de calor, para gas R-410A, alimentación monofásica (230V/50Hz), modelo FDC121KXZEN1 "MITSUBISHI HEAVY INDUSTRIES", potencia frigorífica nominal 12,1 kW (temperatura de bulbo seco del aire exterior 35°C, temperatura de bulbo húmedo del aire interior 19°C), SEER 8,15, EER 3,82, consumo eléctrico nominal en refrigeración 3,16 kW, rango de funcionamiento de temperatura del aire exterior en refrigeración desde -15 hasta 43°C, potencia calorífica nominal 12,1 kW (temperatura de bulbo húmedo del aire exterior 6°C, temperatura de bulbo seco del aire interior 20°C), SCOP 4,63, COP 3,91, consumo eléctrico nominal en calefacción 3,09 kW, rango de funcionamiento de temperatura del aire exterior en calefacción desde -20 hasta 15,5°C, de 845x970x370 mm, 85 kg, nivel sonoro 53 dBA, caudal de aire 4500 m³/h, rango de capacidad conectable entre el 80 y el 150%, válvula de expansión electrónica, ventilador axial y bus de datos Superlink II. (material) | 1.000 | 37609789.54 | 37609789.54 |
| mt42www080 | Ud | Kit de amortiguadores antivibración de suelo, formado por cuatro amortiguadores de caucho, con sus tornillos, tuercas y arandelas correspondientes. (material) | 1.000 | 46807.46 | 46807.46 |
| mo005 | h | Oficial 1ª instalador de climatización. (mano de obra) | 4.687 | 26179.17 | 122701.77 |
| mo104 | h | Ayudante instalador de climatización. (mano de obra) | 4.687 | 19008.41 | 89092.42 |
| % | % | Herramienta menor | 2 % | 37868391.19 | 757367.82 |
|  |  | Costes directos |  |  | 38625759.01 |
