# Panel para sistema de calefacción y refrigeración por techo radiante, con cielo raso registrable

- Propiedad del archivo: CYPE INGENIEROS, S.A.
- Formato: FIEBDC-3/2002
- Ámbito geográfico: Colombia
- Divisa: COP
- Costes indirectos: 3.00 %
- Gastos generales: 13.00 %
- Beneficio industrial: 6.00 %
- IVA: 16.00 %

## I Instalaciones

### IC Calefacción, refrigeración, climatización y A.C.S.

#### ICE Emisores por agua para calefacción y refrigeración

**ICE022** Ud Panel para sistema de calefacción y refrigeración por techo radiante, con cielo raso registrable.
Panel refrigerante, de grafito expandido, para cielo raso registrable, de 600x600 mm, con circuito integrado de tubo de polietileno reticulado (PE-X) con barrera de oxígeno, de 10 mm de diámetro y 1,5 mm de espesor, con capa de absorción acústica de fibra de vidrio y carcasa metálica blanca, Euroclase C-s2, d0 de reacción al fuego para sistema de calefacción y refrigeración por techo radiante; suspendido de la losa con perfilería vista. Totalmente montado, conexionado y probado.
Criterio de valoración económica: El precio no incluye la estructura soporte.
Incluye: Colocación de los paneles.
Criterio de medición de proyecto: Número de unidades previstas, según documentación gráfica de Proyecto.
Criterio de medición de obra: Se medirá el número de unidades realmente ejecutadas según especificaciones de Proyecto.

| Código | Ud | Descripción | Rendimiento | Precio | Importe |
|---|---|---|---|---|---|
| mt38etu005c | Ud | Panel refrigerante, de grafito expandido, para cielo raso registrable, de 600x600 mm, con circuito integrado de tubo de polietileno reticulado (PE-X) con barrera de oxígeno, de 10 mm de diámetro y 1,5 mm de espesor, con capa de absorción acústica de fibra de vidrio y carcasa metálica blanca, Euroclase C-s2, d0 de reacción al fuego. (material) | 1.000 | 423130.54 | 423130.54 |
| mo004 | h | Oficial 1ª calefactor. (mano de obra) | 0.044 | 26179.17 | 1151.88 |
| mo103 | h | Ayudante calefactor. (mano de obra) | 0.022 | 19008.41 | 418.19 |
| % | % | Herramienta menor | 2 % | 424700.61 | 8494.01 |
|  |  | Costes directos |  |  | 433194.62 |
