# Minicentral térmica para la regulación de una instalación de suelo radiante y radiadores

- Propiedad del archivo: CYPE INGENIEROS, S.A.
- Formato: FIEBDC-3/2002
- Ámbito geográfico: Colombia
- Divisa: COP
- Costes indirectos: 3.00 %
- Gastos generales: 13.00 %
- Beneficio industrial: 6.00 %
- IVA: 16.00 %

## I Instalaciones

### IC Calefacción, refrigeración, climatización y A.C.S.

#### ICE Emisores por agua para calefacción y refrigeración

**ICE105** Ud Minicentral térmica para la regulación de una instalación de suelo radiante y radiadores.
Mini central térmica para la regulación de una instalación de suelo radiante de 2 circuitos y 3 circuitos de radiadores, compuesta de armario metálico con pies regulables, soportes y puerta en color blanco con cerradura, válvula de 3 vías con cabezal termostático, bomba de circulación electrónica Magna 25-100, bomba para radiadores, electrónica, Grundfos Alpha 25-60, detentor micrométrico, válvula antirretorno, válvulas de corte, grupo de purgado, termómetros, colectores para circuitos de alta temperatura, termostato de seguridad electrónico, cableado eléctrico, separador de microburbujas. Totalmente montada, conexionada y probada.
Incluye: Conexión al sistema de control de temperatura.
Criterio de medición de proyecto: Número de unidades previstas, según documentación gráfica de Proyecto.
Criterio de medición de obra: Se medirá el número de unidades realmente ejecutadas según especificaciones de Proyecto.

| Código | Ud | Descripción | Rendimiento | Precio | Importe |
|---|---|---|---|---|---|
| mt38rdz110bca | Ud | Mini central térmica para la regulación de una instalación de suelo radiante de 2 circuitos y 3 circuitos de radiadores, compuesta de armario metálico con pies regulables, soportes y puerta en color blanco con cerradura, válvula de 3 vías con cabezal termostático, bomba de circulación electrónica Magna 25-100, bomba para radiadores, electrónica, Grundfos Alpha 25-60, detentor micrométrico, válvula antirretorno, válvulas de corte, grupo de purgado, termómetros, colectores para circuitos de alta temperatura, termostato de seguridad electrónico, cableado eléctrico, separador de microburbujas. (material) | 1.000 | 13433827.05 | 13433827.05 |
| mo004 | h | Oficial 1ª calefactor. (mano de obra) | 0.860 | 26179.17 | 22514.09 |
| mo103 | h | Ayudante calefactor. (mano de obra) | 0.860 | 19008.41 | 16347.23 |
| % | % | Herramienta menor | 2 % | 13472688.37 | 269453.77 |
|  |  | Costes directos |  |  | 13742142.14 |
