# Controlador WCB

- Propiedad del archivo: CYPE INGENIEROS, S.A.
- Formato: FIEBDC-3/2002
- Ámbito geográfico: Colombia
- Costes indirectos: 3.00 %
- Gastos generales: 13.00 %
- Beneficio industrial: 6.00 %
- IVA: 16.00 %

## I Instalaciones

### IC Calefacción, climatización y A.C.S.

#### ICL Sistema VRF (Mitsubishi Electric)

**ICL687** Ud Controlador WCB, para servicio de A.C.S., calefacción y refrigeración, con caudal variable de refrigerante, para gas R-410A, para conexión de unidad exterior con recuperación de calor, sistema de dos tubos, de la serie PURY-P200~350/PURY-EP200~300/PQRY-P200~300, con una salida exclusiva para unidades interiores para servicio de A.C.S., calefacción y refrigeración de la serie PWFY y otra salida mixta para estas mismas unidades interiores o bien para fancoils, gama Ecodan para City Multi, modelo CMB-PW202V-J "MITSUBISHI ELECTRIC".
Suministro e instalación de controlador WCB, para servicio de A.C.S., calefacción y refrigeración, con caudal variable de refrigerante, para gas R-410A, para conexión de unidad exterior con recuperación de calor, sistema de dos tubos, de la serie PURY-P200~350/PURY-EP200~300/PQRY-P200~300, con una salida exclusiva para unidades interiores para servicio de A.C.S., calefacción y refrigeración de la serie PWFY y otra salida mixta para estas mismas unidades interiores o bien para fancoils, gama Ecodan para City Multi, modelo CMB-PW202V-J "MITSUBISHI ELECTRIC", alimentación monofásica a 230 V, peso 20 kg, dimensiones 648x284x648 mm. Totalmente montado y conexionado.
Incluye: Conexionado.
Criterio de medición de proyecto: Número de unidades previstas, según documentación gráfica de Proyecto.
Criterio de medición de obra: Se medirá el número de unidades realmente ejecutadas según especificaciones de Proyecto.

| Código | Ud | Descripción | Rendimiento | Precio | Importe |
|---|---|---|---|---|---|
| mt42mee612a | Ud | Controlador WCB, para servicio de A.C.S., calefacción y refrigeración, con caudal variable de refrigerante, para gas R-410A, para conexión de unidad exterior con recuperación de calor, sistema de dos tubos, de la serie PURY-P200~350/PURY-EP200~300/PQRY-P200~300, con una salida exclusiva para unidades interiores para servicio de A.C.S., calefacción y refrigeración de la serie PWFY y otra salida mixta para estas mismas unidades interiores o bien para fancoils, gama Ecodan para City Multi, modelo CMB-PW202V-J "MITSUBISHI ELECTRIC", alimentación monofásica a 230 V, peso 20 kg, dimensiones 648x284x648 mm. (material) | 1.000 | 3064.33 | 3064.33 |
| mo004 | h | Oficial 1ª instalador de climatización. (mano de obra) | 0.587 | 4.56 | 2.68 |
| mo102 | h | Ayudante instalador de climatización. (mano de obra) | 0.587 | 2.99 | 1.76 |
| % | % | Costes directos complementarios | 2 % | 3068.77 | 61.38 |
|  |  | Costes directos |  |  | 3130.15 |
