# Difusor para ducto rígido de descarga para climatizador evaporativo

- Propiedad del archivo: CYPE INGENIEROS, S.A.
- Formato: FIEBDC-3/2002
- Ámbito geográfico: Colombia
- Divisa: COP
- Costes indirectos: 3.00 %
- Gastos generales: 13.00 %
- Beneficio industrial: 6.00 %
- IVA: 16.00 %

## I Instalaciones

### IC Calefacción, refrigeración, climatización y A.C.S.

#### ICP Bioclimatización

**ICP040** Ud Difusor para ducto rígido de descarga para climatizador evaporativo.
Difusor de lámina de acero galvanizado para conexión a ducto de descarga, de 550x550 mm, para climatizador evaporativo, de 2 caras, con una rejilla de 300x500 mm de doble deflexión en cada cara. Incluso accesorios de montaje y elementos de fijación. Totalmente montado.
Incluye: Fijación del difusor al ducto.
Criterio de medición de proyecto: Número de unidades previstas, según documentación gráfica de Proyecto.
Criterio de medición de obra: Se medirá el número de unidades realmente ejecutadas según especificaciones de Proyecto.

| Código | Ud | Descripción | Rendimiento | Precio | Importe |
|---|---|---|---|---|---|
| mt42ter060a | Ud | Difusor de lámina de acero galvanizado para conexión a ducto de descarga, de 550x550 mm, para climatizador evaporativo, de 2 caras, con una rejilla de 300x500 mm de doble deflexión en cada cara. (material) | 1.000 | 1631532.33 | 1631532.33 |
| mo005 | h | Oficial 1ª instalador de climatización. (mano de obra) | 0.424 | 26179.17 | 11099.97 |
| mo104 | h | Ayudante instalador de climatización. (mano de obra) | 0.424 | 19008.41 | 8059.57 |
| % | % | Herramienta menor | 2 % | 1650691.87 | 33013.84 |
|  |  | Costes directos |  |  | 1683705.71 |
