# Perforación del terreno con máquina dotada de doble cabezal

- Propiedad del archivo: CYPE INGENIEROS, S.A.
- Formato: FIEBDC-3/2002
- Ámbito geográfico: Colombia
- Costes indirectos: 3.00 %
- Gastos generales: 13.00 %
- Beneficio industrial: 6.00 %
- IVA: 16.00 %

## I Instalaciones

### IC Calefacción, climatización y A.C.S.

#### ICU Geotermia

**ICU002** m Perforación del terreno con máquina dotada de doble cabezal, para la realización de 10 sondeos de 50 m de profundidad y diámetro entre 130 y 180 mm, con entubación recuperable en terrenos inestables, extracción del varillaje de perforación, introducción de la sonda geotérmica, inyección del mortero y extracción de la tubería recuperable.
Perforación del terreno con máquina dotada de doble cabezal, para la realización de 10 sondeos de 50 m de profundidad y diámetro entre 130 y 180 mm, con entubación recuperable en terrenos inestables, extracción del varillaje y de la herramienta de perforación, introducción de la sonda geotérmica acompañada del tubo de inyección y las pesas necesarias para el lastrado de la sonda mediante utilización de guía mecánica para desenrollar la sonda, inyección del mortero y extracción de la tubería recuperable. Incluso parte proporcional de conducción del detritus de perforación mediante sistema Preventer a través de mangueras hasta contenedores. Totalmente montada, conexionada y probada por la empresa instaladora mediante las correspondientes pruebas de servicio, de presión y circulación según norma VDI 4640 (DIN V 4279-7). No están incluidos en este precio ni el suministro del mortero geotérmico ni el de la sonda geotérmica.
Incluye: Perforación del terreno. Extracción del varillaje de perforación. Introducción de la sonda con el tubo de inyección. Inyección del mortero geotérmico. Extracción de la tubería de revestimiento. Realización de las pruebas de servicio.
Criterio de medición de proyecto: Longitud medida según documentación gráfica de Proyecto.
Criterio de medición de obra: Se medirá la longitud total de la sonda geotérmica introducida verticalmente en el terreno.

| Código | Ud | Descripción | Rendimiento | Precio | Importe |
|---|---|---|---|---|---|
| mq03geo020 | h | Equipo hidráulico sobre carro de orugas, con doble cabezal, para la perforación del terreno en sondeos geotérmicos, con sistema Preventer para la evacuación del detritus de perforación, complementado con equipo compacto de bomba y desarenador para la circulación del fluido de perforación. (maquinaria) | 0.154 | 73.23 | 11.28 |
| mq03geo030 | h | Equipo de inyección para sondeos geotérmicos. (maquinaria) | 0.154 | 23.63 | 3.64 |
| mo039 | h | Oficial 1ª de obra blanca de obra civil. (mano de obra) | 0.632 | 4.53 | 2.86 |
| mo082 | h | Ayudante de obra blanca de obra civil. (mano de obra) | 0.631 | 3.08 | 1.94 |
| % | % | Costes directos complementarios | 2 % | 19.72 | 0.39 |
|  |  | Costes directos |  |  | 20.11 |
