# Caja de inspección de obra de mampostería, de dimensiones interiores 38x38x50 cm, con marco y tapa de fundición, para alojamiento de la válvula

- Propiedad del archivo: CYPE INGENIEROS, S.A.
- Formato: FIEBDC-3/2002
- Ámbito geográfico: Colombia
- Costes indirectos: 3.00 %
- Gastos generales: 13.00 %
- Beneficio industrial: 6.00 %
- IVA: 16.00 %

## I Instalaciones

### IF Fontanería

#### IFW Elementos

**IFW070** Ud Caja de inspección de obra de mampostería, de dimensiones interiores 38x38x50 cm, con marco y tapa de fundición, para alojamiento de la válvula.
Formación de caja de inspección enterrada, de dimensiones interiores 38x38x50 cm, construida con mampostería de ladrillo cerámico perforado, de 1/2 pie de espesor, recibido con mortero de cemento 1:6, sobre solera de concreto simple f'c=310 kg/cm² (31 MPa), clase de exposición F0 S2 P1 C0, tamaño máximo del agregado 19 mm, manejabilidad blanda de 15 cm de espesor, enfoscada y bruñida interiormente con mortero de cemento 1:3 formando aristas y esquinas a media caña, con marco y tapa de fundición carga de rotura 125 kN, para alojamiento de la válvula. Incluso excavación mecánica y relleno del trasdós con material granular, formación de agujeros para el paso de los tubos. Totalmente montada.
Incluye: Replanteo de la caja de inspección. Excavación con medios mecánicos. Eliminación de las tierras sueltas del fondo de la excavación. Vertido y compactación del concreto en formación de solera. Formación de la obra de mampostería con ladrillos, previamente humedecidos, colocados con mortero. Enfoscado y bruñido con mortero, redondeando los ángulos del fondo y de las paredes interiores de la caja de inspección. Formación de agujeros para el paso de los tubos. Conexionado. Colocación de la tapa. Relleno del trasdós. Eliminación de restos, limpieza final y retirada de escombros. Carga de escombros sobre camión o contenedor.
Criterio de medición de proyecto: Número de unidades previstas, según documentación gráfica de Proyecto.
Criterio de medición de obra: Se medirá el número de unidades realmente ejecutadas según especificaciones de Proyecto.

| Código | Ud | Descripción | Rendimiento | Precio | Importe |
|---|---|---|---|---|---|
| mt10hmf050ftb | m³ | Concreto simple f'c=310 kg/cm² (31 MPa), clase de exposición F0 S2 P1 C0, tamaño máximo del agregado 19 mm, manejabilidad blanda, fabricado en planta, según NSR-10 y ACI 318-08. (material) | 0.111 | 118.58 | 13.16 |
| mt04lpv010a | Ud | Ladrillo cerámico perforado (panal), para revestir, 24x12x9 cm. (material) | 36.000 | 0.14 | 5.04 |
| mt09mor010c | m³ | Mortero de cemento CEM II/B-P 32,5 N tipo M-5, confeccionado en obra con 250 kg/m³ de cemento y una proporción en volumen 1/6. (material) | 0.012 | 118.22 | 1.42 |
| mt09mor010f | m³ | Mortero de cemento CEM II/B-P 32,5 N tipo M-15, confeccionado en obra con 450 kg/m³ de cemento y una proporción en volumen 1/3. (material) | 0.014 | 153.09 | 2.14 |
| mt11tfa010a | Ud | Marco y tapa de fundición, 40x40 cm, para caja de inspección registrable, carga de rotura 125 kN. (material) | 1.000 | 18.93 | 18.93 |
| mt01arr010a | t | Grava de cantera, de 19 a 25 mm de diámetro. (material) | 0.458 | 6.09 | 2.79 |
| mq01ret020b | h | Retrocargadora sobre neumáticos, de 70 kW. (maquinaria) | 0.086 | 27.94 | 2.40 |
| au00auh040 |  | Vibrador de concreto, eléctrico. | 1.000 | 0.00 | 0.00 |
| mo019 | h | Oficial 1ª de obra blanca. (mano de obra) | 1.721 | 4.41 | 7.59 |
| mo111 | h | Peón de obra blanca. (mano de obra) | 1.271 | 2.88 | 3.66 |
| % | % | Costes directos complementarios | 2 % | 57.13 | 1.14 |
|  |  | Costes directos |  |  | 58.27 |
