# Caja de inspección de concreto simple "in situ", de dimensiones interiores 50x50x50 cm, con marco y tapa de fundición, para alojamiento de la válvula

- Propiedad del archivo: CYPE INGENIEROS, S.A.
- Formato: FIEBDC-3/2002
- Ámbito geográfico: Colombia
- Costes indirectos: 3.00 %
- Gastos generales: 13.00 %
- Beneficio industrial: 6.00 %
- IVA: 16.00 %

## I Instalaciones

### IF Fontanería

#### IFW Elementos

**IFW070** Ud Caja de inspección de concreto simple "in situ", de dimensiones interiores 50x50x50 cm, con marco y tapa de fundición, para alojamiento de la válvula.
Formación de caja de inspección enterrada, de dimensiones interiores 50x50x50 cm, de concreto simple "in situ" f'c=350 kg/cm² (35 MPa), clase de exposición F0 S2 P1 C0, tamaño máximo del agregado 19 mm, manejabilidad blanda, sobre solera de concreto simple f'c=310 kg/cm² (31 MPa), clase de exposición F0 S2 P1 C0, tamaño máximo del agregado 19 mm, manejabilidad blanda de 15 cm de espesor, con marco y tapa de fundición carga de rotura 125 kN, para alojamiento de la válvula. Incluso encofrado metálico recuperable amortizable en 20 usos, excavación manual y relleno del trasdós con material granular, formación de agujeros para el paso de los tubos. Totalmente montada.
Incluye: Replanteo de la caja de inspección. Excavación con medios manuales. Eliminación de las tierras sueltas del fondo de la excavación. Vertido y compactación del concreto en formación de solera. Colocación del encofrado metálico. Vertido y compactación del concreto en formación de la caja de inspección previa humectación del encofrado. Retirada del encofrado. Formación de agujeros para el paso de los tubos. Conexionado. Colocación de la tapa. Relleno del trasdós. Eliminación de restos, limpieza final y retirada de escombros. Carga de escombros sobre camión o contenedor.
Criterio de medición de proyecto: Número de unidades previstas, según documentación gráfica de Proyecto.
Criterio de medición de obra: Se medirá el número de unidades realmente ejecutadas según especificaciones de Proyecto.

| Código | Ud | Descripción | Rendimiento | Precio | Importe |
|---|---|---|---|---|---|
| mt10hmf050ftb | m³ | Concreto simple f'c=310 kg/cm² (31 MPa), clase de exposición F0 S2 P1 C0, tamaño máximo del agregado 19 mm, manejabilidad blanda, fabricado en planta, según NSR-10 y ACI 318-08. (material) | 0.096 | 118.58 | 11.38 |
| mt08epr030b | Ud | Encofrado para formación de cajas de inspección de sección cuadrada de 50x50x50 cm, realizado con láminas metálicas reutilizables, incluso parte proporcional de accesorios de montaje. (material) | 0.050 | 169.92 | 8.50 |
| mt10hmf050fwb | m³ | Concreto simple f'c=350 kg/cm² (35 MPa), clase de exposición F0 S2 P1 C0, tamaño máximo del agregado 19 mm, manejabilidad blanda, fabricado en planta, según NSR-10 y ACI 318-08. (material) | 0.149 | 127.79 | 19.04 |
| mt11tfa010b | Ud | Marco y tapa de fundición, 50x50 cm, para caja de inspección registrable, carga de rotura 125 kN. (material) | 1.000 | 35.96 | 35.96 |
| mt01arr010a | t | Grava de cantera, de 19 a 25 mm de diámetro. (material) | 0.419 | 6.09 | 2.55 |
| au00auh040 |  | Vibrador de concreto, eléctrico. | 1.000 | 0.00 | 0.00 |
| mo019 | h | Oficial 1ª de obra blanca. (mano de obra) | 1.128 | 4.41 | 4.97 |
| mo111 | h | Peón de obra blanca. (mano de obra) | 1.773 | 2.88 | 5.11 |
| % | % | Costes directos complementarios | 2 % | 87.51 | 1.75 |
|  |  | Costes directos |  |  | 89.26 |
