# Suministro y montaje de caja de inspección enterrada

- Propiedad del archivo: CYPE INGENIEROS, S.A.
- Formato: FIEBDC-3/2002
- Ámbito geográfico: Colombia
- Divisa: COP
- Costes indirectos: 3.00 %
- Gastos generales: 13.00 %
- Beneficio industrial: 6.00 %
- IVA: 16.00 %

## I Instalaciones

### IF Fontanería

#### IFW Elementos

**IFW070** Ud Suministro y montaje de caja de inspección enterrada, de dimensiones interiores 55x55x55, prefabricada de polipropileno, sobre solera de concreto simple f'c=210 kg/cm² (21 MPa), clase de exposición F0 S0 P0 C0, tamaño máximo del agregado 19 mm, manejabilidad blanda de 15 cm de espesor, con tapa prefabricada de PVC, para alojamiento de la válvula.
Suministro y montaje de caja de inspección enterrada, de dimensiones interiores 55x55x55, prefabricada de polipropileno, sobre solera de concreto simple f'c=210 kg/cm² (21 MPa), clase de exposición F0 S0 P0 C0, tamaño máximo del agregado 19 mm, manejabilidad blanda de 15 cm de espesor, con tapa prefabricada de PVC, para alojamiento de la válvula.
Incluye: Replanteo. Fundido y compactación del concreto en formación de solera. Colocación de la caja de inspección prefabricada. Ejecución de taladros para el paso de los tubos. Conexionado de los tubos a la caja de inspección. Colocación de la tapa.
Criterio de medición de proyecto: Número de unidades previstas, según documentación gráfica de Proyecto.
Criterio de medición de obra: Se medirá el número de unidades realmente ejecutadas según especificaciones de Proyecto.
Criterio de valoración económica: El precio no incluye la válvula, la excavación ni el relleno del trasdós.

| Código | Ud | Descripción | Rendimiento | Precio | Importe |
|---|---|---|---|---|---|
| mt10hmf050qde | m³ | Concreto simple f'c=210 kg/cm² (21 MPa), clase de exposición F0 S0 P0 C0, tamaño máximo del agregado 19 mm, manejabilidad blanda, fabricado en planta, según NSR-10 y ACI 318. (material) | 0.108 | 293303.66 | 31676.80 |
| mt11arp100c | Ud | Caja de inspección de polipropileno, 55x55x55 cm. (material) | 1.000 | 263686.43 | 263686.43 |
| mt08aaa010a | m³ | Agua. (material) | 0.006 | 2858.80 | 17.15 |
| mt01arg005a | t | Arena de cantera, para mortero preparado en obra. (material) | 0.034 | 39608.55 | 1346.69 |
| mt08cem000d | kg | Cemento gris en sacos. (material) | 10.209 | 421.19 | 4299.93 |
| mt08adt010 | kg | Aditivo hidrófugo para impermeabilización de morteros u concretos. (material) | 0.204 | 2287.04 | 466.56 |
| mt11arp050i | Ud | Tapa de PVC, para cajas de inspección de fontanería de 55x55 cm, con cierre hermético al paso de los olores mefíticos. (material) | 1.000 | 310141.33 | 310141.33 |
| au00auh040 |  | Vibrador de concreto, eléctrico. | 1.000 | 0.00 | 0.00 |
| mo020 | h | Oficial 1ª obra blanca. (mano de obra) | 0.631 | 13844.46 | 8735.85 |
| mo113 | h | Peón de obra blanca. (mano de obra) | 0.466 | 9932.90 | 4628.73 |
| % | % | Herramienta menor | 2 % | 624999.47 | 12499.99 |
|  |  | Costes directos |  |  | 637499.46 |
