# Colector

- Propiedad del archivo: CYPE INGENIEROS, S.A.
- Formato: FIEBDC-3/2002
- Ámbito geográfico: Colombia
- Divisa: COP
- Costes indirectos: 3.00 %
- Gastos generales: 13.00 %
- Beneficio industrial: 6.00 %
- IVA: 16.00 %

## I Instalaciones

### IG Gases combustibles

#### IGI Instalación interior

**IGI025** Ud Colector.
Colector de cobre, con entrada de 3/4" de diámetro y cinco derivaciones de 3/4" de diámetro, para unión roscada, manómetro de acero inoxidable y llave de esfera de latón con mando de mariposa. Incluso, elementos de montaje y demás accesorios necesarios para su correcto funcionamiento.
Incluye: Replanteo. Colocación y fijación del colector. Montaje, conexionado y comprobación de su correcto funcionamiento.
Criterio de medición de proyecto: Número de unidades previstas, según documentación gráfica de Proyecto.
Criterio de medición de obra: Se medirá el número de unidades realmente ejecutadas según especificaciones de Proyecto.

| Código | Ud | Descripción | Rendimiento | Precio | Importe |
|---|---|---|---|---|---|
| mt43acc010f | Ud | Colector de cobre, con entrada de 3/4" de diámetro y cinco derivaciones de 3/4" de diámetro, para unión roscada. (material) | 1.000 | 256097.10 | 256097.10 |
| mt43acc020 | Ud | Manómetro de acero inoxidable para una presión de 0 a 600 mbar, de 100 mm de diámetro, rosca de conexión de 1/2" y precisión del 0,5%. (material) | 1.000 | 255325.02 | 255325.02 |
| mt43acv060a | Ud | Llave de esfera de latón con mando de mariposa, con rosca cilíndrica GAS hembra-macho de 1/2" de diámetro, PN=5 bar. (material) | 1.000 | 34015.35 | 34015.35 |
| mo010 | h | Oficial 1ª instalador de gas. (mano de obra) | 0.509 | 27359.16 | 13925.81 |
| mo109 | h | Ayudante instalador de gas. (mano de obra) | 0.509 | 19865.18 | 10111.38 |
| % | % | Herramienta menor | 2 % | 569474.66 | 11389.49 |
|  |  | Costes directos |  |  | 580864.15 |
