# Luminaria empotrada tipo Downlight

- Propiedad del archivo: CYPE INGENIEROS, S.A.
- Formato: FIEBDC-3/2002
- Ámbito geográfico: Colombia
- Divisa: COP
- Costes indirectos: 3.00 %
- Gastos generales: 13.00 %
- Beneficio industrial: 6.00 %
- IVA: 16.00 %

## I Instalaciones

### II Iluminación

#### III Interior

**III100** Ud Luminaria empotrada tipo Downlight.
Luminaria cuadrada de techo Downlight, de 232x232x115 mm, para 2 lámparas fluorescentes TC-TEL de 26 W; con marco exterior y cuerpo interior de policarbonato inyectado, de color blanco; reflector metalizado y balasto electrónico; protección IP20 y aislamiento clase F. Instalación empotrada. Incluso lámparas.
Incluye: Replanteo. Montaje, conexionado y comprobación de su correcto funcionamiento.
Criterio de medición de proyecto: Número de unidades previstas, según documentación gráfica de Proyecto.
Criterio de medición de obra: Se medirá el número de unidades realmente ejecutadas según especificaciones de Proyecto.
Criterio de valoración económica: El precio no incluye las ayudas de albañilería para instalaciones.

| Código | Ud | Descripción | Rendimiento | Precio | Importe |
|---|---|---|---|---|---|
| mt34lam040je | Ud | Luminaria cuadrada de techo Downlight, de 232x232x115 mm, para 2 lámparas fluorescentes TC-TEL de 26 W; con marco exterior y cuerpo interior de policarbonato inyectado, de color blanco; reflector metalizado y balasto electrónico; protección IP20 y aislamiento clase F. (material) | 1.000 | 451612.18 | 451612.18 |
| mt34tuf020t | Ud | Lámpara fluorescente compacta TC-TEL de 26 W. (material) | 2.000 | 43141.89 | 86283.78 |
| mo003 | h | Maestro electricista. (mano de obra) | 0.483 | 19712.98 | 9521.37 |
| mo102 | h | Ayudante electricista. (mano de obra) | 0.483 | 14284.72 | 6899.52 |
| % | % | Herramienta menor | 2 % | 554316.85 | 11086.34 |
|  |  | Costes directos |  |  | 565403.19 |
