# Luminaria empotrada tipo Downlight

- Propiedad del archivo: CYPE INGENIEROS, S.A.
- Formato: FIEBDC-3/2002
- Ámbito geográfico: Colombia
- Divisa: COP
- Costes indirectos: 3.00 %
- Gastos generales: 13.00 %
- Beneficio industrial: 6.00 %
- IVA: 16.00 %

## I Instalaciones

### II Iluminación

#### III Interior

**III100** Ud Luminaria empotrada tipo Downlight.
Luminaria cuadrada Downlight, de 210x210x150 mm, para 2 lámparas fluorescentes compactas triples TC-TELI de 26 W, rendimiento 45%; marco exterior de aluminio inyectado; cuerpo interior de lámina de acero, acabado termoesmaltado, de color blanco; marco y reflector de aluminio con acabado especular; sistema de anclaje; protección IP20 y aislamiento clase F. Instalación empotrada. Incluso lámparas.
Incluye: Replanteo. Montaje, conexionado y comprobación de su correcto funcionamiento.
Criterio de medición de proyecto: Número de unidades previstas, según documentación gráfica de Proyecto.
Criterio de medición de obra: Se medirá el número de unidades realmente ejecutadas según especificaciones de Proyecto.
Criterio de valoración económica: El precio no incluye las ayudas de albañilería para instalaciones.

| Código | Ud | Descripción | Rendimiento | Precio | Importe |
|---|---|---|---|---|---|
| mt34ode130d | Ud | Luminaria cuadrada Downlight, de 210x210x150 mm, para 2 lámparas fluorescentes compactas triples TC-TELI de 26 W, rendimiento 45%; marco exterior de aluminio inyectado; cuerpo interior de lámina de acero, acabado termoesmaltado, de color blanco; marco y reflector de aluminio con acabado especular; sistema de anclaje; protección IP20 y aislamiento clase F, para empotrar. (material) | 1.000 | 678628.38 | 678628.38 |
| mt34tuf020y | Ud | Lámpara fluorescente compacta TC-TELI de 26 W. (material) | 2.000 | 42893.67 | 85787.34 |
| mo003 | h | Maestro electricista. (mano de obra) | 0.483 | 19712.98 | 9521.37 |
| mo102 | h | Ayudante electricista. (mano de obra) | 0.483 | 14284.72 | 6899.52 |
| % | % | Herramienta menor | 2 % | 780836.61 | 15616.73 |
|  |  | Costes directos |  |  | 796453.34 |
