# Pararrayos de punta Franklin

- Propiedad del archivo: CYPE INGENIEROS, S.A.
- Formato: FIEBDC-3/2002
- Ámbito geográfico: Colombia
- Divisa: COP
- Costes indirectos: 3.00 %
- Gastos generales: 13.00 %
- Beneficio industrial: 6.00 %
- IVA: 16.00 %

## I Instalaciones

### IP Protección contra el rayo

#### IPE Sistemas externos

**IPE010** Ud Pararrayos de punta Franklin.
Sistema externo de protección contra el rayo, formado por pararrayos tipo Franklin, con semiángulo de protección de 25°, colocado en cubierta sobre mástil de acero galvanizado en caliente, de 1 1/2" de diámetro y 6 m de longitud. Incluso soportes, piezas especiales, pletina conductora de cobre estañado, vías de chispas, medidor de los impactos de rayo recibidos, pieza de adaptación cabezal-mástil y acoplamiento cabezal-mástil-conductor, de latón, para mástil de 1 1/2" y bajante interior de pletina conductora de 30x2 mm, tubo de protección de la bajada y toma de tierra con pletina conductora de cobre estañado.
Incluye: Replanteo. Colocación del mástil. Ejecución de la toma de tierra. Montaje, conexionado y comprobación de su correcto funcionamiento.
Criterio de medición de proyecto: Número de unidades previstas, según documentación gráfica de Proyecto.
Criterio de medición de obra: Se medirá el número de unidades realmente ejecutadas según especificaciones de Proyecto.

| Código | Ud | Descripción | Rendimiento | Precio | Importe |
|---|---|---|---|---|---|
| mt41pea020aa | Ud | Pararrayos tipo Franklin, con punta múltiple formada por pieza central, vástago principal y cuatro laterales, con semiángulo de protección de 25°, fabricado en acero inoxidable de 16 mm de diámetro, incluso pieza de adaptación cabezal-mástil y acoplamiento cabezal-mástil-conductor, de latón, para mástil de 1 1/2" y bajante interior de pletina conductora de 30x2 mm. (material) | 1.000 | 1208406.89 | 1208406.89 |
| mt41paa020a | Ud | Mástil de acero galvanizado en caliente, de 1 1/2" de diámetro y 6 m de longitud, para fijación a muro o estructura. (material) | 1.000 | 1384792.67 | 1384792.67 |
| mt41paa040a | Ud | Trípode de anclaje para mástil, con placa base de 500x500x10 mm, de acero galvanizado en caliente, de 1 m de longitud, para fijar con tornillos a cubierta. (material) | 1.000 | 2497676.83 | 2497676.83 |
| mt41pca010a | m | Pletina conductora de cobre estañado, desnuda, de 30x2 mm. (material) | 59.500 | 288759.32 | 17181179.54 |
| mt41paa056a | Ud | Soporte piramidal para conductor de 8 mm de diámetro o pletina conductora de entre 30x2 mm y 30x3,5 mm de sección, para fijación de la grapa a superficies horizontales. (material) | 16.000 | 54778.19 | 876451.04 |
| mt41paa050a | Ud | Grapa de acero inoxidable, para fijación de pletina conductora de entre 30x2 mm y 30x3,5 mm de sección a pared. (material) | 20.000 | 123694.37 | 2473887.40 |
| mt41paa070a | Ud | Vía de chispas, para mástil de antena y conexión a pletina de cobre estañado. (material) | 1.000 | 1456056.48 | 1456056.48 |
| mt41paa080a | Ud | Vía de chispas, para unión entre tomas de tierra. (material) | 1.000 | 1355890.65 | 1355890.65 |
| mt41paa053a | Ud | Manguito de latón de 55x55 mm con placa intermedia, para unión múltiple de cables de cobre de 8 a 10 mm de diámetro y pletinas conductoras de cobre estañado de 30x2 mm. (material) | 2.000 | 163812.88 | 327625.76 |
| mt41paa060a | Ud | Medidor mecánico de los impactos de rayo recibidos por el sistema de protección. (material) | 1.000 | 2646203.98 | 2646203.98 |
| mt41paa052a | Ud | Manguito seccionador de latón, de 70x50x15 mm, con sistema de bisagra, para unión de pletinas conductoras de entre 30x2 mm y 30x3,5 mm de sección. (material) | 1.000 | 211548.15 | 211548.15 |
| mt41pca020a | Ud | Tubo de acero galvanizado, de 2 m de longitud, para la protección de la bajada de la pletina conductora. (material) | 1.000 | 287402.91 | 287402.91 |
| mt35ata010a | Ud | Caja de inspección de polipropileno para toma de tierra, de 250x250x250 mm, con tapa de registro. (material) | 3.000 | 666873.52 | 2000620.56 |
| mt35ata020a | Ud | Puente para comprobación de puesta a tierra de la instalación eléctrica. (material) | 2.000 | 505626.03 | 1011252.06 |
| mt35ate020a | Ud | Electrodo para red de toma de tierra cobreado con 254 µm, fabricado en acero, de 14,3 mm de diámetro y 2 m de longitud. (material) | 2.000 | 253860.08 | 507720.16 |
| mt41paa140a | Ud | Pieza de latón, para unión de electrodo de toma de tierra a cable de cobre de 8 a 10 mm de diámetro o pletina conductora de cobre estañado de 30x2 mm. (material) | 2.000 | 107156.57 | 214313.14 |
| mt35ate010a | Ud | Electrodo dinámico para red de toma de tierra, de 28 mm de diámetro y 2,5 m de longitud, de larga duración, con efecto condensador. (material) | 1.000 | 1903348.54 | 1903348.54 |
| mt35ata030a | Ud | Bote de 5 kg de gel concentrado, ecológico y no corrosivo, para la preparación de 20 litros de mejorador de la conductividad de puestas a tierra. (material) | 2.000 | 504893.09 | 1009786.18 |
| mo007 | h | Oficial 1ª instalador de pararrayos. (mano de obra) | 15.988 | 26179.17 | 418552.57 |
| mo106 | h | Ayudante instalador de pararrayos. (mano de obra) | 15.988 | 19008.41 | 303906.46 |
| % | % | Herramienta menor | 2 % | 39276621.97 | 785532.44 |
|  |  | Costes directos |  |  | 40062154.41 |
