# Sombrerete de ventilación de PVC

- Propiedad del archivo: CYPE INGENIEROS, S.A.
- Formato: FIEBDC-3/2002
- Ámbito geográfico: Colombia
- Divisa: COP
- Costes indirectos: 3.00 %
- Gastos generales: 13.00 %
- Beneficio industrial: 6.00 %
- IVA: 16.00 %

## I Instalaciones

### IS Evacuación de aguas

#### ISB Bajantes

**ISB044** Ud Sombrerete de ventilación de PVC, de 75 mm de diámetro, para tubería de ventilación, conectado al extremo superior de la bajante con unión pegada con adhesivo. Incluso líquido limpiador y adhesivo para tubos y accesorios de PVC.
Sombrerete de ventilación de PVC, de 75 mm de diámetro, para tubería de ventilación, conectado al extremo superior de la bajante con unión pegada con adhesivo. Incluso líquido limpiador y adhesivo para tubos y accesorios de PVC.
Incluye: Replanteo. Montaje y conexionado.
Criterio de medición de proyecto: Número de unidades previstas, según documentación gráfica de Proyecto.
Criterio de medición de obra: Se medirá el número de unidades realmente ejecutadas según especificaciones de Proyecto.

| Código | Ud | Descripción | Rendimiento | Precio | Importe |
|---|---|---|---|---|---|
| mt36vpj030a | Ud | Sombrerete de ventilación de PVC, de 75 mm de diámetro, para tubería de ventilación. (material) | 1.000 | 32345.44 | 32345.44 |
| mt11var009 | l | Líquido limpiador para pegado mediante adhesivo de tubos y accesorios de PVC. (material) | 0.004 | 37097.18 | 148.39 |
| mt11var010 | l | Adhesivo para tubos y accesorios de PVC. (material) | 0.002 | 51403.39 | 102.81 |
| mo008 | h | Oficial 1ª plomero. (mano de obra) | 0.184 | 14232.90 | 2618.85 |
| mo107 | h | Ayudante plomero. (mano de obra) | 0.184 | 10301.50 | 1895.48 |
| % | % | Herramienta menor | 2 % | 37110.97 | 742.22 |
|  |  | Costes directos |  |  | 37853.19 |
