# Válvula de ventilación de ABS, de 75 mm de diámetro, con junta elástica

- Propiedad del archivo: CYPE INGENIEROS, S.A.
- Formato: FIEBDC-3/2002
- Ámbito geográfico: Colombia
- Costes indirectos: 0.03 %
- Gastos generales: 13.00 %
- Beneficio industrial: 6.00 %
- IVA: 16.00 %

## I Instalaciones

### IS Evacuación de aguas

#### ISD Derivaciones individuales

**ISD007** Ud Válvula de ventilación de ABS, de 75 mm de diámetro, con junta elástica.
Suministro y montaje de válvula de ventilación de ABS, de 75 mm de diámetro, con diafragma, rejilla de protección contra la entrada de insectos y junta elástica de caucho, colocada mediante unión a presión con junta elástica. Totalmente montada.
Incluye: Replanteo. Presentación en seco. Limpieza de la zona a unir, colocación de la junta elástica y conexión de las piezas.
Criterio de medición de proyecto: Número de unidades previstas, según documentación gráfica de Proyecto.
Criterio de medición de obra: Se medirá el número de unidades realmente ejecutadas según especificaciones de Proyecto.

| Código | Ud | Descripción | Rendimiento | Precio | Importe |
|---|---|---|---|---|---|
| mt36vag010d | Ud | Válvula de ventilación de ABS, de 75 mm de diámetro, con diafragma, rejilla de protección contra la entrada de insectos y junta elástica de caucho. (material) | 1.000 | 57.10 | 57.10 |
| mo007 | h | Oficial 1ª plomero. (mano de obra) | 0.248 | 4.56 | 1.13 |
| mo099 | h | Ayudante plomero. (mano de obra) | 0.248 | 2.99 | 0.74 |
| % | % | Costes directos complementarios | 2 % | 58.97 | 1.18 |
|  |  | Costes directos |  |  | 60.15 |
