# Codo horizontal 30°, para ducto oblongo de acero galvanizado, de 360x80 mm

- Propiedad del archivo: CYPE INGENIEROS, S.A.
- Formato: FIEBDC-3/2002
- Ámbito geográfico: Colombia
- Costes indirectos: 3.00 %
- Gastos generales: 13.00 %
- Beneficio industrial: 6.00 %
- IVA: 16.00 %

## I Instalaciones

### IS Salubridad

#### ISG Ventilación mecánica para garajes

**ISG029** Ud Codo horizontal 30°, para ducto oblongo de acero galvanizado, de 360x80 mm.
Suministro e instalación de codo horizontal 30°, para ducto oblongo de acero galvanizado, de 360x80 mm, en la red de ductos de ventilación. Totalmente montado y conexionado.
Incluye: Colocación y fijación de las piezas especiales prefabricadas a la red de ductos.
Criterio de medición de proyecto: Número de unidades previstas, según documentación gráfica de Proyecto.
Criterio de medición de obra: Se medirá el número de unidades realmente ejecutadas según especificaciones de Proyecto.

| Código | Ud | Descripción | Rendimiento | Precio | Importe |
|---|---|---|---|---|---|
| mt42coa118aaa | Ud | Codo horizontal 30°, para ducto oblongo de acero galvanizado, de 360x80 mm. (material) | 1.000 | 211.32 | 211.32 |
| mo011 | h | Oficial 1ª montador de ductos de lámina metálica. (mano de obra) | 0.122 | 4.68 | 0.57 |
| mo079 | h | Ayudante montador de ductos de lámina metálica. (mano de obra) | 0.122 | 3.08 | 0.38 |
| % | % | Costes directos complementarios | 2 % | 212.27 | 4.25 |
|  |  | Costes directos |  |  | 216.52 |
