# Derivación formada por cajón repartidor

- Propiedad del archivo: CYPE INGENIEROS, S.A.
- Formato: FIEBDC-3/2002
- Ámbito geográfico: Colombia
- Costes indirectos: 3.00 %
- Gastos generales: 13.00 %
- Beneficio industrial: 6.00 %
- IVA: 16.00 %

## I Instalaciones

### IS Salubridad

#### ISM Ventilación mecánica para viviendas

**ISM020** Ud Derivación formada por cajón repartidor, de 484x470x180 mm, con embocadura de entrada oblonga de 325x130 mm y cuatro embocaduras de salida de 125 mm de diámetro, para ducto de impulsión de ventilación mecánica.
Suministro y montaje de derivación formada por cajón repartidor de polipropileno expandido, de 484x470x180 mm, con embocadura de entrada oblonga de 325x130 mm y cuatro embocaduras de salida de 125 mm de diámetro, colocado en cielo raso para aplicación en redes de impulsión de sistemas de ventilación mecánica. Incluso fijación en cielo raso mediante cinta perforada o varilla roscada, accesorios y conexiones de ductos. Totalmente montada.
Incluye: Replanteo. Colocación y fijación en cielos rasos. Conexionado de los ductos.
Criterio de medición de proyecto: Número de unidades previstas, según documentación gráfica de Proyecto.
Criterio de medición de obra: Se medirá el número de unidades realmente ejecutadas según especificaciones de Proyecto.

| Código | Ud | Descripción | Rendimiento | Precio | Importe |
|---|---|---|---|---|---|
| mt20sva120a | Ud | Cajón repartidor de polipropileno expandido, de 484x470x180 mm, con embocadura de entrada oblonga de 325x130 mm y cuatro embocaduras de salida de 125 mm de diámetro, colocado en cielo raso para aplicación en redes de impulsión de sistemas de ventilación mecánica. (material) | 1.000 | 6.65 | 6.65 |
| mo009 | h | Oficial 1ª montador. (mano de obra) | 0.186 | 4.68 | 0.87 |
| mo075 | h | Ayudante montador. (mano de obra) | 0.186 | 3.08 | 0.57 |
| % | % | Costes directos complementarios | 2 % | 8.09 | 0.16 |
|  |  | Costes directos |  |  | 8.25 |
