# Módulo de regulación de caudal de aire constante, para 15 m³/h de caudal, para ventilación mecánica

- Propiedad del archivo: CYPE INGENIEROS, S.A.
- Formato: FIEBDC-3/2002
- Ámbito geográfico: Colombia
- Costes indirectos: 3.00 %
- Gastos generales: 13.00 %
- Beneficio industrial: 6.00 %
- IVA: 16.00 %

## I Instalaciones

### IS Salubridad

#### ISM Ventilación mecánica para viviendas

**ISM022** Ud Módulo de regulación de caudal de aire constante, para 15 m³/h de caudal, para ventilación mecánica.
Suministro y montaje de módulo de regulación de caudal de aire constante, para 15 m³/h de caudal y rango de presión estática de 50 a 200 Pa, nivel de presión sonora 25 dBA a 100 Pa formado por cuerpo de lámina de acero galvanizado de 125 mm de diámetro, junta de estanqueidad de caucho y regulador de plástico con membrana de silicona y muelle de recuperación, colocado en el interior del ducto de admisión o extracción, para ventilación mecánica. Incluso accesorios de fijación y conexión. Totalmente montado.
Incluye: Replanteo. Colocación del regulador en el interior del ducto.
Criterio de medición de proyecto: Número de unidades previstas, según documentación gráfica de Proyecto.
Criterio de medición de obra: Se medirá el número de unidades realmente ejecutadas según especificaciones de Proyecto.

| Código | Ud | Descripción | Rendimiento | Precio | Importe |
|---|---|---|---|---|---|
| mt20sva110aa | Ud | Módulo de regulación de caudal de aire constante, para 15 m³/h de caudal y rango de presión estática de 50 a 200 Pa, nivel de presión sonora 25 dBA a 100 Pa formado por cuerpo de lámina de acero galvanizado de 125 mm de diámetro, junta de estanqueidad de caucho y regulador de plástico con membrana de silicona y muelle de recuperación, colocado en el interior del ducto de admisión o extracción. (material) | 1.000 | 26.06 | 26.06 |
| mo009 | h | Oficial 1ª montador. (mano de obra) | 0.186 | 4.68 | 0.87 |
| mo075 | h | Ayudante montador. (mano de obra) | 0.186 | 3.08 | 0.57 |
| % | % | Costes directos complementarios | 2 % | 27.50 | 0.55 |
|  |  | Costes directos |  |  | 28.05 |
