# Grupo de ventilación higrorregulable compuesto por ventilador centrífugo con motor para alimentación monofásica y carcasa exterior de plástico de 260x268x303 mm

- Propiedad del archivo: CYPE INGENIEROS, S.A.
- Formato: FIEBDC-3/2002
- Ámbito geográfico: Colombia
- Costes indirectos: 3.00 %
- Gastos generales: 13.00 %
- Beneficio industrial: 6.00 %
- IVA: 16.00 %

## I Instalaciones

### IS Salubridad

#### ISM Ventilación mecánica para viviendas

**ISM031** Ud Grupo de ventilación higrorregulable compuesto por ventilador centrífugo con motor para alimentación monofásica y carcasa exterior de plástico de 260x268x303 mm, con 5 bocas de entrada, con interruptor remoto empotrable, para la renovación permanente del aire en instalación individual.
Suministro y montaje de grupo de ventilación higrorregulable compuesto por ventilador centrífugo, con motor de dos velocidades para alimentación monofásica a 230 V y 50 Hz de frecuencia, con protección térmica, carcasa exterior de plástico de 260x268x303 mm y caja de bornes con condensador, de potencia nominal 45 W, caudal máximo 250 m³/h, con 5 bocas de entrada, 4 para conexión a ductos de extracción de 80 mm de diámetro y 1 para conexión a ducto de extracción de 125 mm de diámetro y boca de salida superior de 125 mm de diámetro, con interruptor remoto empotrable, para la renovación permanente del aire en instalación individual. Incluso tubo protector del cableado, cables, accesorios y elementos de fijación. Totalmente montado, conexionado y probado.
Incluye: Replanteo de la canalización eléctrica y elementos que componen la instalación. Colocación y fijación del grupo. Conexionado. Tendido y fijación del tubo protector del cableado. Tendido de cables. Montaje y conexionado del interruptor remoto.
Criterio de medición de proyecto: Número de unidades previstas, según documentación gráfica de Proyecto.
Criterio de medición de obra: Se medirá el número de unidades realmente ejecutadas según especificaciones de Proyecto.

| Código | Ud | Descripción | Rendimiento | Precio | Importe |
|---|---|---|---|---|---|
| mt20svi310a | Ud | Grupo de ventilación higrorregulable compuesto por ventilador centrífugo, con motor de dos velocidades para alimentación monofásica a 230 V y 50 Hz de frecuencia, con protección térmica, carcasa exterior de plástico de 260x268x303 mm y caja de bornes con condensador, de potencia nominal 45 W, caudal máximo 250 m³/h, con 5 bocas de entrada, 4 para conexión a ductos de extracción de 80 mm de diámetro y 1 para conexión a ducto de extracción de 125 mm de diámetro y boca de salida superior de 125 mm de diámetro. (material) | 1.000 | 201.41 | 201.41 |
| mt20svi315a | Ud | Interruptor remoto empotrable, para cambio de velocidad de grupo de ventilación. (material) | 1.000 | 8.84 | 8.84 |
| mt35aia010a | m | Tubo curvable de PVC, corrugado, de color negro, de 16 mm de diámetro nominal, para canalización empotrada en obra de mampostería estructural (paredes y techos). Resistencia a la compresión 320 N, resistencia al impacto 1 julio, temperatura de trabajo -5°C hasta 60°C, con grado de protección IP 545, no propagador de la llama. (material) | 3.000 | 0.32 | 0.96 |
| mt35cun020a | m | Cable unipolar ES07Z1-K (AS), no propagador de la llama, con conductor multifilar de cobre clase 5 (-K) de 1,5 mm² de sección, con aislamiento de compuesto termoplástico a base de poliolefina libre de halógenos con baja emisión de humos y gases corrosivos (Z1), siendo su tensión asignada de 450/750 V. (material) | 6.000 | 0.49 | 2.94 |
| mo009 | h | Oficial 1ª montador. (mano de obra) | 0.433 | 4.68 | 2.03 |
| mo075 | h | Ayudante montador. (mano de obra) | 0.433 | 3.08 | 1.33 |
| % | % | Costes directos complementarios | 2 % | 217.51 | 4.35 |
|  |  | Costes directos |  |  | 221.86 |
