# Ventilador helicoidal para tejado, con motor para alimentación monofásica

- Propiedad del archivo: CYPE INGENIEROS, S.A.
- Formato: FIEBDC-3/2002
- Ámbito geográfico: Colombia
- Costes indirectos: 3.00 %
- Gastos generales: 13.00 %
- Beneficio industrial: 6.00 %
- IVA: 16.00 %

## I Instalaciones

### IS Salubridad

#### ISM Ventilación mecánica para viviendas

**ISM038** Ud Ventilador helicoidal para tejado, con motor para alimentación monofásica.
Suministro y montaje en el extremo exterior del ducto de admisión (boca de admisión) de ventilador helicoidal para tejado, con hélice de plástico reforzada con fibra de vidrio, cuerpo y sombrerete de aluminio, base de acero galvanizado y motor para alimentación monofásica a 230 V y 50 Hz de frecuencia, con protección térmica, aislamiento clase F, protección IP 65, de 840 r.p.m., potencia absorbida 0,29 kW, caudal máximo 5500 m³/h, nivel de presión sonora 63 dBA, con malla de protección contra la entrada de hojas y pájaros, para ducto de admisión de 500 mm de diámetro. Incluso accesorios y elementos de fijación. Totalmente montado, conexionado y probado.
Incluye: Replanteo. Colocación y fijación del ventilador de admisión. Conexionado.
Criterio de medición de proyecto: Número de unidades previstas, según documentación gráfica de Proyecto.
Criterio de medición de obra: Se medirá el número de unidades realmente ejecutadas según especificaciones de Proyecto.

| Código | Ud | Descripción | Rendimiento | Precio | Importe |
|---|---|---|---|---|---|
| mt20svs040an2 | Ud | Ventilador helicoidal para tejado, con hélice de plástico reforzada con fibra de vidrio, cuerpo y sombrerete de aluminio, base de acero galvanizado y motor para alimentación monofásica a 230 V y 50 Hz de frecuencia, con protección térmica, aislamiento clase F, protección IP 65, de 840 r.p.m., potencia absorbida 0,29 kW, caudal máximo 5500 m³/h, nivel de presión sonora 63 dBA, con malla de protección contra la entrada de hojas y pájaros, para ducto de admisión de 500 mm de diámetro. (material) | 1.000 | 734.55 | 734.55 |
| mt20svs900l | Ud | Accesorios y elementos de fijación de ventilador para tejado. (material) | 1.000 | 237.70 | 237.70 |
| mo009 | h | Oficial 1ª montador. (mano de obra) | 4.952 | 4.68 | 23.18 |
| mo075 | h | Ayudante montador. (mano de obra) | 4.952 | 3.08 | 15.25 |
| % | % | Costes directos complementarios | 2 % | 1010.68 | 20.21 |
|  |  | Costes directos |  |  | 1030.89 |
