# Sombrerete cónico de chapa galvanizada, para ducto de salida de 355 mm de diámetro exterior, para ventilación mecánica

- Propiedad del archivo: CYPE INGENIEROS, S.A.
- Formato: FIEBDC-3/2002
- Ámbito geográfico: Colombia
- Costes indirectos: 3.00 %
- Gastos generales: 13.00 %
- Beneficio industrial: 6.00 %
- IVA: 16.00 %

## I Instalaciones

### IS Salubridad

#### ISM Ventilación mecánica para viviendas

**ISM060** Ud Sombrerete cónico de chapa galvanizada, para ducto de salida de 355 mm de diámetro exterior, para ventilación mecánica.
Suministro y montaje de sombrerete cónico contra la lluvia de chapa galvanizada, para ducto de salida de 355 mm de diámetro exterior y malla de protección contra la entrada de hojas y pájaros, para ventilación mecánica. Incluso parte proporcional de elementos de anclaje y sujeción. Totalmente montado.
Incluye: Replanteo. Fijación y colocación mediante elementos de anclaje.
Criterio de medición de proyecto: Número de unidades previstas, según documentación gráfica de Proyecto.
Criterio de medición de obra: Se medirá el número de unidades realmente ejecutadas según especificaciones de Proyecto.

| Código | Ud | Descripción | Rendimiento | Precio | Importe |
|---|---|---|---|---|---|
| mt20cvc100g | Ud | Sombrerete cónico contra la lluvia de chapa galvanizada, para ducto de salida de 355 mm de diámetro exterior y malla de protección contra la entrada de hojas y pájaros. (material) | 1.000 | 178.50 | 178.50 |
| mo018 | h | Oficial 1ª de obra blanca. (mano de obra) | 0.223 | 4.53 | 1.01 |
| mo103 | h | Ayudante entendido. (mano de obra) | 0.111 | 2.98 | 0.33 |
| % | % | Costes directos complementarios | 2 % | 179.84 | 3.60 |
|  |  | Costes directos |  |  | 183.44 |
