# Aspirador giratorio con sombrero dinámico, de aluminio (Dureza H-24), para ducto de salida de 250 mm de diámetro exterior, para ventilación natural

- Propiedad del archivo: CYPE INGENIEROS, S.A.
- Formato: FIEBDC-3/2002
- Ámbito geográfico: Colombia
- Costes indirectos: 3.00 %
- Gastos generales: 13.00 %
- Beneficio industrial: 6.00 %
- IVA: 16.00 %

## I Instalaciones

### IS Salubridad

#### ISN Ventilación natural

**ISN030** Ud Aspirador giratorio con sombrero dinámico, de aluminio (Dureza H-24), para ducto de salida de 250 mm de diámetro exterior, para ventilación natural.
Suministro y montaje de aspirador giratorio con sombrero dinámico, de aluminio (Dureza H-24), para ducto de salida de 250 mm de diámetro exterior, para ventilación natural. Incluso parte proporcional de elementos de anclaje y sujeción. Totalmente montado.
Incluye: Replanteo. Colocación y fijación del aspirador mediante elementos de anclaje.
Criterio de medición de proyecto: Número de unidades previstas, según documentación gráfica de Proyecto.
Criterio de medición de obra: Se medirá el número de unidades realmente ejecutadas según especificaciones de Proyecto.

| Código | Ud | Descripción | Rendimiento | Precio | Importe |
|---|---|---|---|---|---|
| mt20cve010a | Ud | Aspirador giratorio con sombrero dinámico, de aluminio (Dureza H-24), para ducto de salida de 250 mm de diámetro exterior. (material) | 1.000 | 176.24 | 176.24 |
| mo018 | h | Oficial 1ª de obra blanca. (mano de obra) | 0.204 | 4.53 | 0.92 |
| mo103 | h | Ayudante entendido. (mano de obra) | 0.102 | 2.98 | 0.30 |
| % | % | Costes directos complementarios | 2 % | 177.46 | 3.55 |
|  |  | Costes directos |  |  | 181.01 |
