# Válvula antirretorno de PVC de 315 mm de diámetro, con clapeta de polipropileno

- Propiedad del archivo: CYPE INGENIEROS, S.A.
- Formato: FIEBDC-3/2002
- Ámbito geográfico: Colombia
- Costes indirectos: 0.03 %
- Gastos generales: 13.00 %
- Beneficio industrial: 6.00 %
- IVA: 16.00 %

## I Instalaciones

### IS Evacuación de aguas

#### ISS Colectores suspendidos

**ISS005** Ud Válvula antirretorno de PVC de 315 mm de diámetro, con clapeta de polipropileno.
Suministro y montaje de válvula antirretorno de PVC de 315 mm de diámetro, con clapeta de polipropileno, junta labiada y registro en la parte superior, colocada entre el colector de salida y la acometida. Totalmente montada.
Incluye: Replanteo. Colocación de la válvula.
Criterio de medición de proyecto: Número de unidades previstas, según documentación gráfica de Proyecto.
Criterio de medición de obra: Se medirá el número de unidades realmente ejecutadas según especificaciones de Proyecto.

| Código | Ud | Descripción | Rendimiento | Precio | Importe |
|---|---|---|---|---|---|
| mt11pvj030f | Ud | Válvula antirretorno de PVC de 315 mm de diámetro, con clapeta de polipropileno, junta labiada y registro en la parte superior. (material) | 1.000 | 1066.94 | 1066.94 |
| mo007 | h | Oficial 1ª plomero. (mano de obra) | 0.749 | 4.56 | 3.42 |
| % | % | Costes directos complementarios | 2 % | 1070.36 | 21.41 |
|  |  | Costes directos |  |  | 1091.77 |
