# Sombrerete contra la lluvia de lámina galvanizada

- Propiedad del archivo: CYPE INGENIEROS, S.A.
- Formato: FIEBDC-3/2002
- Ámbito geográfico: Colombia
- Divisa: COP
- Costes indirectos: 3.00 %
- Gastos generales: 13.00 %
- Beneficio industrial: 6.00 %
- IVA: 16.00 %

## I Instalaciones

### IV Ventilación

#### IVM Ventilación mecánica para viviendas

**IVM060** Ud Sombrerete contra la lluvia de lámina galvanizada, para ducto de salida de 355 mm de diámetro exterior en cubierta inclinada con cobertura de pizarra, acabado liso, con malla de protección contra la entrada de hojas y pájaros, babero de plomo y cuello de conexión a ducto.
Sombrerete contra la lluvia de lámina galvanizada, para ducto de salida de 355 mm de diámetro exterior en cubierta inclinada con cobertura de pizarra, acabado liso, con malla de protección contra la entrada de hojas y pájaros, babero de plomo y cuello de conexión a ducto.
Incluye: Replanteo. Colocación.
Criterio de medición de proyecto: Número de unidades previstas, según documentación gráfica de Proyecto.
Criterio de medición de obra: Se medirá el número de unidades realmente ejecutadas según especificaciones de Proyecto.

| Código | Ud | Descripción | Rendimiento | Precio | Importe |
|---|---|---|---|---|---|
| mt42svs270mr | Ud | Sombrerete contra la lluvia de lámina galvanizada, para ducto de salida de 355 mm de diámetro exterior en cubierta inclinada con cobertura de pizarra, acabado liso, con malla de protección contra la entrada de hojas y pájaros, babero de plomo y cuello de conexión a ducto. (material) | 1.000 | 912210.11 | 912210.11 |
| mo020 | h | Oficial 1ª obra blanca. (mano de obra) | 0.220 | 13844.46 | 3045.78 |
| mo112 | h | Ayudante entendido. (mano de obra) | 0.110 | 10101.54 | 1111.17 |
| % | % | Herramienta menor | 2 % | 916367.06 | 18327.34 |
|  |  | Costes directos |  |  | 934694.40 |
