# Puerta interior abatible, de madera

- Propiedad del archivo: CYPE INGENIEROS, S.A.
- Formato: FIEBDC-3/2002
- Ámbito geográfico: Colombia
- Divisa: COP
- Costes indirectos: 3.00 %
- Gastos generales: 13.00 %
- Beneficio industrial: 6.00 %
- IVA: 16.00 %

## L Carpintería, closets, cerrajería, vidrios y protecciones solares

### LP Puertas interiores

#### LPM De madera

**LPM010** Ud Puerta interior abatible, de madera.
Puerta interior abatible, entamborada, sencilla de 210x60x3,7 cm, con alma alveolada, bastidor de madera maciza, y paneles de tablero contrachapado de madera nacional; marco metálico para pintar. Incluso, bisagras, herrajes de colgar, de cierre y manija sobre escudo largo de latón, color negro, acabado brillante, serie básica.
Incluye: Presentación de la puerta. Colocación, aplomado y nivelación de marcos. Recibido a la obra de los elementos de fijación de marcos. Colocación de los herrajes de colgar. Colocación de la hoja. Colocación de los herrajes de cierre. Colocación de accesorios. Ajuste final.
Criterio de medición de proyecto: Número de unidades previstas, según documentación gráfica de Proyecto.
Criterio de medición de obra: Se medirá el número de unidades realmente ejecutadas según especificaciones de Proyecto.

| Código | Ud | Descripción | Rendimiento | Precio | Importe |
|---|---|---|---|---|---|
| mt22aap060a | Ud | Marco metálico para pintar, para puerta de una hoja, con elementos de fijación. (material) | 1.000 | 143709.50 | 143709.50 |
| mt22ppe060ar | Ud | Hoja de puerta interior entamborada, compuesta por alma alveolada, bastidor de madera maciza, y paneles de tablero contrachapado de madera nacional, 210x60x3,7 cm, según NTC 2569. (material) | 1.000 | 109274.57 | 109274.57 |
| mt23ibl010jb | Ud | Pernio de 100x58 mm, con remate, de latón, acabado brillante, para puerta de paso interior. (material) | 3.000 | 2172.15 | 6516.45 |
| mt23ppb031 | Ud | Tornillo de latón 21/35 mm. (material) | 18.000 | 176.94 | 3184.92 |
| mt23ppb200 | Ud | Cerradura de embutir, frente, accesorios y tornillos de atado, para puerta de paso interior. (material) | 1.000 | 33300.59 | 33300.59 |
| mt23hbl010aa | Ud | Juego de manija y escudo largo de latón, color negro, acabado brillante, serie básica, para puerta interior. (material) | 1.000 | 23959.44 | 23959.44 |
| op00cla010 |  | Clavadora neumática. | 1.000 | 0.00 | 0.00 |
| op00gra010 |  | Grapadora. | 1.000 | 0.00 | 0.00 |
| op00sie010 |  | Sierra de calar. | 1.000 | 0.00 | 0.00 |
| op00cep010 |  | Garlopa. | 1.000 | 0.00 | 0.00 |
| op00ato010 |  | Atornillador. | 1.000 | 0.00 | 0.00 |
| op00tro010 |  | Tronzador. | 1.000 | 0.00 | 0.00 |
| mo017 | h | Oficial 1ª carpintero. (mano de obra) | 1.214 | 25845.31 | 31376.21 |
| mo058 | h | Ayudante carpintero. (mano de obra) | 1.214 | 19162.43 | 23263.19 |
| % | % | Herramienta menor | 2 % | 374584.87 | 7491.70 |
|  |  | Costes directos |  |  | 382076.57 |
