# Persiana veneciana interior

- Propiedad del archivo: CYPE INGENIEROS, S.A.
- Formato: FIEBDC-3/2002
- Ámbito geográfico: Colombia
- Divisa: COP
- Costes indirectos: 3.00 %
- Gastos generales: 13.00 %
- Beneficio industrial: 6.00 %
- IVA: 16.00 %

## L Carpintería, closets, cerrajería, vidrios y protecciones solares

### LS Protecciones solares

#### LSN Persianas venecianas

**LSN020** Ud Persiana veneciana interior.
Persiana veneciana interior de aluminio, de 600 mm de anchura y de 1000 mm de altura, con lamas orientables de 16 mm de color blanco, cajón superior de aluminio de 25x25 cm de sección cordones y guías, accionamiento manual mediante cordón para maniobra de recogida y varilla para la orientación de lamas, en el lado derecho; fijada en la pared con anclajes mecánicos. Incluso herrajes y accesorios.
Incluye: Replanteo. Anclaje al paramento de los elementos de fijación. Montaje de la persiana veneciana. Montaje de los accesorios del accionamiento.
Criterio de medición de proyecto: Número de unidades previstas, según documentación gráfica de Proyecto.
Criterio de medición de obra: Se medirá el número de unidades realmente ejecutadas según especificaciones de Proyecto.

| Código | Ud | Descripción | Rendimiento | Precio | Importe |
|---|---|---|---|---|---|
| mt44vem050aaaa | Ud | Persiana veneciana interior de aluminio, de 600 mm de anchura y de 1000 mm de altura, con lamas orientables de 16 mm de color blanco, cajón superior de aluminio de 25x25 cm de sección cordones y guías, incluso anclajes mecánicos para fijación al soporte. (material) | 1.000 | 320924.84 | 320924.84 |
| mt44vem060b | Ud | Kit para el accionamiento de persiana veneciana interior, con cordón para maniobra de recogida y varilla para la orientación de lamas, en el lado derecho. (material) | 1.000 | 26091.45 | 26091.45 |
| op00tal010 |  | Taladro. | 1.000 | 0.00 | 0.00 |
| mo011 | h | Oficial 1ª montador. (mano de obra) | 0.651 | 26179.17 | 17042.64 |
| mo080 | h | Ayudante montador. (mano de obra) | 0.976 | 19044.65 | 18587.58 |
| % | % | Herramienta menor | 2 % | 382646.51 | 7652.93 |
|  |  | Costes directos |  |  | 390299.44 |
