# Aislamiento térmico bajo losa

- Propiedad del archivo: CYPE INGENIEROS, S.A.
- Formato: FIEBDC-3/2002
- Ámbito geográfico: Colombia
- Divisa: COP
- Costes indirectos: 3.00 %
- Gastos generales: 13.00 %
- Beneficio industrial: 6.00 %
- IVA: 16.00 %

## N Aislamientos e impermeabilizaciones

### NA Aislamientos térmicos

#### NAD Bajo losas

**NAD010** m² Aislamiento térmico bajo losa, formado por panel semirrígido de lana mineral, no revestido, de 50 mm de espesor, resistencia térmica 1,4 m²K/W, conductividad térmica 0,035 W/(mK), colocado a tope y fijado con adhesivo cementoso.
Aislamiento térmico bajo losa, formado por panel semirrígido de lana mineral, no revestido, de 50 mm de espesor, resistencia térmica 1,4 m²K/W, conductividad térmica 0,035 W/(mK), colocado a tope y fijado con adhesivo cementoso.
Incluye: Limpieza y preparación de la superficie soporte. Replanteo y corte del aislamiento. Colocación del aislamiento. Fijación del aislamiento.
Criterio de medición de proyecto: Superficie medida según documentación gráfica de Proyecto.
Criterio de medición de obra: Se medirá la superficie realmente ejecutada según especificaciones de Proyecto.

| Código | Ud | Descripción | Rendimiento | Precio | Importe |
|---|---|---|---|---|---|
| mt16lra020bcv | m² | Panel semirrígido de lana mineral, no revestido, de 50 mm de espesor, resistencia térmica 1,4 m²K/W, conductividad térmica 0,035 W/(mK), Euroclase A1 de reacción al fuego. (material) | 1.050 | 19836.84 | 20828.68 |
| mt16aaa040c | kg | Adhesivo cementoso para fijación de paneles aislantes. (material) | 2.500 | 1649.22 | 4123.05 |
| mo054 | h | Oficial 1ª colocador de aislantes. (mano de obra) | 0.123 | 14232.90 | 1750.65 |
| mo101 | h | Ayudante colocador de aislantes. (mano de obra) | 0.123 | 10324.57 | 1269.92 |
| % | % | Herramienta menor | 2 % | 27972.30 | 559.45 |
|  |  | Costes directos |  |  | 28531.75 |
