# Banda flexible de polietileno reticulado de celda cerrada

- Propiedad del archivo: CYPE INGENIEROS, S.A.
- Formato: FIEBDC-3/2002
- Ámbito geográfico: Colombia
- Costes indirectos: 3.00 %
- Gastos generales: 13.00 %
- Beneficio industrial: 6.00 %
- IVA: 16.00 %

## N Aislamientos e impermeabilizaciones

### NA Aislamientos

#### NAP Muros divisorios

**NAP005** m Banda flexible de polietileno reticulado de celda cerrada, de 10 mm de espesor y 150 mm de ancho, colocada en todo el perímetro del muro divisorio interior de hoja de mampostería, para garantizar su desolidarización y optimizar el aislamiento acústico.
Suministro y colocación en todo el perímetro del muro divisorio interior de hoja de mampostería de banda flexible de polietileno reticulado de celda cerrada, de 10 mm de espesor y 150 mm de ancho, resistencia térmica 0,25 m²K/W, conductividad térmica 0,04 W/(mK), para garantizar su desolidarización y optimizar el aislamiento acústico. Incluso cortes y fijación con pasta de yeso o escayola.
Incluye: Colocación de las bandas elásticas en la base y en los laterales. Colocación de las bandas elásticas en el encuentro de la mampostería con la losa superior.
Criterio de medición de proyecto: Longitud medida según documentación gráfica de Proyecto.
Criterio de medición de obra: Se medirá la longitud realmente ejecutada según especificaciones de Proyecto.

| Código | Ud | Descripción | Rendimiento | Precio | Importe |
|---|---|---|---|---|---|
| mt16pdg040a | m | Banda flexible de polietileno reticulado de celda cerrada, de 10 mm de espesor y 150 mm de ancho, resistencia térmica 0,25 m²K/W, conductividad térmica 0,04 W/(mK), Euroclase E de reacción al fuego. (material) | 1.100 | 1.31 | 1.44 |
| mo113 | h | Peón de obra blanca. (mano de obra) | 0.060 | 2.88 | 0.17 |
| % | % | Costes directos complementarios | 2 % | 1.61 | 0.03 |
|  |  | Costes directos |  |  | 1.64 |
