# Barrera acústica para divisoria

- Propiedad del archivo: CYPE INGENIEROS, S.A.
- Formato: FIEBDC-3/2002
- Ámbito geográfico: Colombia
- Costes indirectos: 3.00 %
- Gastos generales: 13.00 %
- Beneficio industrial: 6.00 %
- IVA: 16.00 %

## N Aislamientos e impermeabilizaciones

### NA Aislamientos

#### NAP Muros divisorios

**NAP100** m² Barrera acústica para divisoria, instalada a través del plenum, entre la losa y la divisoria, formada por panel acústico autoportante de lana mineral, compuesto por módulos de 1200x600x80 mm, fijado mecánicamente sobre una estructura soporte (no incluida en este precio).
Suministro e instalación de barrera acústica para divisoria, a través del plenum, formada por panel acústico autoportante de lana mineral, compuesto por módulos de 1200x600x80 mm, revestido por las dos caras con un complejo kraft-aluminio, fijado mecánicamente sobre una estructura soporte (no incluida en este precio), colocado entre la losa y la divisoria para mejorar el aislamiento acústico lateral entre espacios. Incluso parte proporcional de cortes, colocación de los paneles a tresbolillo sobre la estructura soporte y obturación de las juntas entre paneles con cinta de aluminio.
Incluye: Replanteo. Corte y ajuste de los paneles. Colocación de los paneles. Obturación de las juntas.
Criterio de medición de proyecto: Superficie medida según documentación gráfica de Proyecto.
Criterio de medición de obra: Se medirá la superficie realmente ejecutada según especificaciones de Proyecto.

| Código | Ud | Descripción | Rendimiento | Precio | Importe |
|---|---|---|---|---|---|
| mt12par120a | m² | Panel acústico autoportante de lana mineral, compuesto por módulos de 1200x600x80 mm, revestido por las dos caras con un complejo kraft-aluminio, Euroclase A2-s1, d0 de reacción al fuego, como barrera acústica en plenums, entre la losa y la divisoria. (material) | 1.050 | 40.26 | 42.27 |
| mt42con020 | m | Cinta autoadhesiva de aluminio de 50 micras de espesor y 65 mm de ancho a base de resinas acrílicas, para el sellado y fijación del aislamiento. (material) | 1.500 | 0.22 | 0.33 |
| mo054 | h | Oficial 1ª colocador de aislantes. (mano de obra) | 0.602 | 4.21 | 2.53 |
| mo101 | h | Ayudante colocador de aislantes. (mano de obra) | 0.602 | 3.00 | 1.81 |
| % | % | Costes directos complementarios | 2 % | 46.94 | 0.94 |
|  |  | Costes directos |  |  | 47.88 |
