# Reparación de impermeabilización de cubiertas

- Propiedad del archivo: CYPE INGENIEROS, S.A.
- Formato: FIEBDC-3/2002
- Ámbito geográfico: Colombia
- Divisa: COP
- Costes indirectos: 3.00 %
- Gastos generales: 13.00 %
- Beneficio industrial: 6.00 %
- IVA: 16.00 %

## N Aislamientos e impermeabilizaciones

### NI Impermeabilizaciones

#### NIG Cubiertas, galerías y balcones

**NIG221** m² Reparación de impermeabilización de cubiertas, sobre superficie soporte metálica, realizada mediante el sistema visto MasterSeal Roof 2103 "BASF", de 2 a 2,5 mm de espesor total, formado por imprimación de color verde amarillento, MasterSeal P 684 "BASF", a base de poliuretano monocomponente de baja viscosidad y disolventes, con rodillo de pelo corto o con un paño, membrana de impermeabilizante líquido, MasterSeal M 803 "BASF", de color gris, de dos componentes a base de resina de poliuretano, aplicada mediante sistema de proyección mecánica en caliente; y capa de acabado con sellante de color gris RAL 7032, MasterSeal TC 259 "BASF", compuesto por poliuretano alifático monocomponente y disolventes, con resistencia a los rayos UV, aplicada mediante brocha, rodillo o pistola.
Reparación de impermeabilización de cubiertas, sobre superficie soporte metálica, realizada mediante el sistema visto MasterSeal Roof 2103 "BASF", de 2 a 2,5 mm de espesor total, formado por imprimación de color verde amarillento, MasterSeal P 684 "BASF", a base de poliuretano monocomponente de baja viscosidad y disolventes, con rodillo de pelo corto o con un paño, membrana de impermeabilizante líquido, MasterSeal M 803 "BASF", de color gris, de dos componentes a base de resina de poliuretano, aplicada mediante sistema de proyección mecánica en caliente; y capa de acabado con sellante de color gris RAL 7032, MasterSeal TC 259 "BASF", compuesto por poliuretano alifático monocomponente y disolventes, con resistencia a los rayos UV, aplicada mediante brocha, rodillo o pistola.
Incluye: Aplicación de la imprimación. Formación de la membrana. Resolución de los puntos singulares. Aplicación de la capa de sellado.
Criterio de medición de proyecto: Superficie medida en proyección horizontal, según documentación gráfica de Proyecto, desde las caras interiores de los antepechos o petos perimetrales que la limitan.
Criterio de medición de obra: Se medirá, en proyección horizontal, la superficie realmente ejecutada según especificaciones de Proyecto, desde las caras interiores de los antepechos o petos perimetrales que la limitan.

| Código | Ud | Descripción | Rendimiento | Precio | Importe |
|---|---|---|---|---|---|
| mt15bas120c | kg | Imprimación de color verde amarillento, MasterSeal P 684 "BASF", a base de poliuretano monocomponente de baja viscosidad y disolventes, para aplicar sobre superficie soporte metálica. (material) | 0.060 | 120664.17 | 7239.85 |
| mt15bas120d | kg | Imprimación transparente y puente de unión, MasterSeal P 691 "BASF", a base de resina de poliuretano monocomponente y disolventes, para aplicar sobre PVC, EPDM, madera, poliéster o fibrocemento, o sobre membranas proyectadas tipo MasterSeal. (material) | 0.100 | 41768.36 | 4176.84 |
| mt15bas160a | kg | Impermeabilizante líquido, MasterSeal M 803 "BASF", de color gris, de dos componentes a base de resina de poliuretano, para aplicar mediante sistema de proyección mecánica en caliente, para conformar una membrana impermeable en cubiertas planas o inclinadas. (material) | 2.200 | 63845.93 | 140461.05 |
| mt15bas150c | kg | Sellante de color gris RAL 7032, MasterSeal TC 259 "BASF", compuesto por poliuretano alifático monocomponente y disolventes, con resistencia a los rayos UV, de aplicación como capa de acabado elástica para protección frente a la intemperie, en el sistema MasterSeal Roof de impermeabilización vista de cubiertas. (material) | 0.200 | 47005.99 | 9401.20 |
| mo032 | h | Oficial 1ª aplicador de productos impermeabilizantes. (mano de obra) | 0.353 | 19843.71 | 7004.83 |
| mo070 | h | Ayudante aplicador de productos impermeabilizantes. (mano de obra) | 0.353 | 14628.70 | 5163.93 |
| % | % | Herramienta menor | 2 % | 173447.70 | 3468.95 |
|  |  | Costes directos |  |  | 176916.65 |
