# Reparación de impermeabilización de cubiertas

- Propiedad del archivo: CYPE INGENIEROS, S.A.
- Formato: FIEBDC-3/2002
- Ámbito geográfico: Colombia
- Divisa: COP
- Costes indirectos: 3.00 %
- Gastos generales: 13.00 %
- Beneficio industrial: 6.00 %
- IVA: 16.00 %

## N Aislamientos e impermeabilizaciones

### NI Impermeabilizaciones

#### NIG Cubiertas, galerías y balcones

**NIG223** m² Reparación de impermeabilización de cubiertas, sobre superficie soporte bituminosa (lámina impermeabilizante sin protección), realizada mediante el sistema visto MasterSeal Roof 2160 "BASF", de 2 a 2,5 mm de espesor total, formado por aplicación de imprimación transparente, MasterSeal P 698 "BASF", a base de resina de poliuretano monocomponente y disolventes, con rastrillo de goma y rodillo de pelo corto, membrana de impermeabilizante líquido, MasterSeal M 860 "BASF", de color gris, de dos componentes a base de resina de poliurea sin disolventes y pigmentos, aplicada y extendida con llana dentada; y capa de acabado con sellante color a elegir, MasterSeal TC 259 "BASF", compuesto por poliuretano alifático monocomponente y disolventes, con resistencia a los rayos UV, aplicada mediante brocha, rodillo o pistola.
Reparación de impermeabilización de cubiertas, sobre superficie soporte bituminosa (lámina impermeabilizante sin protección), realizada mediante el sistema visto MasterSeal Roof 2160 "BASF", de 2 a 2,5 mm de espesor total, formado por aplicación de imprimación transparente, MasterSeal P 698 "BASF", a base de resina de poliuretano monocomponente y disolventes, con rastrillo de goma y rodillo de pelo corto, membrana de impermeabilizante líquido, MasterSeal M 860 "BASF", de color gris, de dos componentes a base de resina de poliurea sin disolventes y pigmentos, aplicada y extendida con llana dentada; y capa de acabado con sellante color a elegir, MasterSeal TC 259 "BASF", compuesto por poliuretano alifático monocomponente y disolventes, con resistencia a los rayos UV, aplicada mediante brocha, rodillo o pistola.
Incluye: Aplicación de la imprimación. Formación de la membrana. Resolución de los puntos singulares. Aplicación de la capa de sellado.
Criterio de medición de proyecto: Superficie medida en proyección horizontal, según documentación gráfica de Proyecto, desde las caras interiores de los antepechos o petos perimetrales que la limitan.
Criterio de medición de obra: Se medirá, en proyección horizontal, la superficie realmente ejecutada según especificaciones de Proyecto, desde las caras interiores de los antepechos o petos perimetrales que la limitan.

| Código | Ud | Descripción | Rendimiento | Precio | Importe |
|---|---|---|---|---|---|
| mt15bas120e | kg | Imprimación transparente, MasterSeal P 698 "BASF", a base de resina de poliuretano monocomponente y disolventes, para aplicar sobre superficie soporte bituminosa (mantos impermeabilizantes asfálticos). (material) | 0.100 | 44685.52 | 4468.55 |
| mt15bas165a | kg | Impermeabilizante líquido, MasterSeal M 860 "BASF", de color gris, de dos componentes a base de resina de poliurea sin disolventes y pigmentos, permeable al vapor de agua, con dureza Shore A aproximada de 75, según ISO 868 y elongación a rotura >= 700%, según ISO 8339, para aplicar con llana dentada, para conformar una membrana impermeable en cubiertas planas o inclinadas. (material) | 1.500 | 39580.50 | 59370.75 |
| mt15bas150d | kg | Sellante color a elegir, MasterSeal TC 259 "BASF", compuesto por poliuretano alifático monocomponente y disolventes, con resistencia a los rayos UV, de aplicación como capa de acabado elástica para protección frente a la intemperie, en el sistema MasterSeal Roof de impermeabilización vista de cubiertas. (material) | 0.200 | 47005.99 | 9401.20 |
| mo032 | h | Oficial 1ª aplicador de productos impermeabilizantes. (mano de obra) | 0.483 | 19843.71 | 9584.51 |
| mo070 | h | Ayudante aplicador de productos impermeabilizantes. (mano de obra) | 0.483 | 14628.70 | 7065.66 |
| % | % | Herramienta menor | 2 % | 89890.67 | 1797.81 |
|  |  | Costes directos |  |  | 91688.48 |
