# Closet prefabricado para empotrar de dos hojas abatibles, de 250x70x60 cm de tablero melamínico

- Propiedad del archivo: CYPE INGENIEROS, S.A.
- Formato: FIEBDC-3/2002
- Ámbito geográfico: Colombia
- Costes indirectos: 3.00 %
- Gastos generales: 13.00 %
- Beneficio industrial: 6.00 %
- IVA: 16.00 %

## P Muros divisorios y closets

### PA Closets

#### PAF Empotrados sin obra

**PAF010** Ud Closet prefabricado para empotrar de dos hojas abatibles, de 250x70x60 cm de tablero melamínico.
Suministro y colocación de block de closet prefabricado para empotrar de dos hojas abatibles de 250x70x60 cm, de tablero aglomerado melamínico, de 16 mm de espesor, en costados, techo, suelo y división de maletero, y de 10 mm de espesor en el fondo; hoja de 19 mm de espesor y canto de 1,4 mm en PVC; barras de colgar en aluminio dorado, estriado y antidoblante, con soportes laterales de igual color; bisagras rectas de color cromado (4 unidades por puerta) y tiraderas de color dorado para puertas abatibles. Incluso premarco, módulos columna y baldas de división en maletero, molduras en MDF plastificadas, tapaluces, zócalo y demás herrajes. Elaborado en taller, con ajuste y fijación en obra. Totalmente montado.
Incluye: Colocación del premarco. Montaje de todos los elementos componentes del block.
Criterio de medición de proyecto: Número de unidades previstas, según documentación gráfica de Proyecto.
Criterio de medición de obra: Se medirá el número de unidades realmente ejecutadas según especificaciones de Proyecto.

| Código | Ud | Descripción | Rendimiento | Precio | Importe |
|---|---|---|---|---|---|
| mt22eap010rb | Ud | Block de closet prefabricado para empotrar de dos hojas abatibles de 250x70x60 cm, de tablero aglomerado melamínico, de 16 mm de espesor, en costados, techo, suelo y división de maletero, y de 10 mm de espesor en el fondo; hoja de 19 mm de espesor y canto de 1,4 mm en PVC; barras de colgar en aluminio dorado, estriado y antidoblante, con soportes laterales de igual color; bisagras rectas de color cromado (4 unidades por puerta) y tiraderas de color dorado para puertas abatibles, incluso premarco, módulos columna y baldas de división en maletero, molduras en MDF plastificadas, tapaluces, zócalo y demás herrajes. (material) | 1.000 | 232.48 | 232.48 |
| op00cla010 |  | Clavadora. | 1.000 | 0.00 | 0.00 |
| op00gra010 |  | Grapadora. | 1.000 | 0.00 | 0.00 |
| op00sie010 |  | Sierra de calar. | 1.000 | 0.00 | 0.00 |
| op00ato010 |  | Atornillador. | 1.000 | 0.00 | 0.00 |
| op00tro010 |  | Tronzador. | 1.000 | 0.00 | 0.00 |
| mo016 | h | Oficial 1ª carpintero. (mano de obra) | 2.110 | 4.50 | 9.50 |
| mo056 | h | Ayudante carpintero. (mano de obra) | 1.055 | 3.02 | 3.19 |
| % | % | Costes directos complementarios | 2 % | 245.17 | 4.90 |
|  |  | Costes directos |  |  | 250.07 |
