# Muro divisorio desmontable formada por mampara ciega de 4x2,9 m

- Propiedad del archivo: CYPE INGENIEROS, S.A.
- Formato: FIEBDC-3/2002
- Ámbito geográfico: Colombia
- Costes indirectos: 3.00 %
- Gastos generales: 13.00 %
- Beneficio industrial: 6.00 %
- IVA: 16.00 %

## P Muros divisorios y closets

### PM Mamparas

#### PMA Acero

**PMA010** Ud Muro divisorio desmontable formada por mampara ciega de 4x2,9 m, de acero galvanizado prelacado, con puerta de interior de acero galvanizado de 2,10x0,90 m, aislamiento intermedio de lana mineral y remate superior de acero galvanizado prelacado.
Suministro y montaje de muro divisorio desmontable formada por mampara ciega de 4x2,9 m de panel machihembrado compuesto por dos láminas de acero galvanizado prelacado y aislamiento intermedio de lana mineral, puerta de interior de acero galvanizado de 2,10x0,90 m, perfilería de acero galvanizado prelacado y remate superior de panel machihembrado compuesto por dos láminas de acero galvanizado prelacado. Incluso parte proporcional de herrajes, remates, sellado de juntas, soportes, encuentros con otros tipos de paramentos, colocación de canalizaciones para instalaciones y cajeados para materiales eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010b | m² | Panel ciego machihembrado para mamparas, formado por dos láminas de acero galvanizado prelacado con aislamiento intermedio de lana mineral de conductividad térmica 0,039 W/(mK). (material) | 9.420 | 83.57 | 787.23 |
| mt26mac020b | m | Perfil en "U" de acero galvanizado prelacado para mamparas. (material) | 5.900 | 5.08 | 29.97 |
| mt26mac030b | m | Guardaescoba de acero galvanizado prelacado para mamparas. (material) | 3.000 | 4.01 | 12.03 |
| mt26mac050b | Ud | Puerta sencilla de una hoja de acero galvanizado prelacado para colocar en mamparas, incluso parte proporcional de herrajes. (material) | 1.000 | 312.73 | 312.73 |
| op00ato010 |  | Atornillador. | 1.000 | 0.00 | 0.00 |
| mo010 | h | Oficial 1ª montador. (mano de obra) | 8.643 | 4.56 | 39.41 |
| mo078 | h | Ayudante montador. (mano de obra) | 8.643 | 3.00 | 25.93 |
| % | % | Costes directos complementarios | 2 % | 1207.30 | 24.15 |
|  |  | Costes directos |  |  | 1231.45 |
