# Muro divisorio desmontable formada por mampara de 4x2,9 m, de aluminio prelacado, acristalada en la mitad de su superficie, con aislamiento intermedio de lana mineral y remate superior acristalado

- Propiedad del archivo: CYPE INGENIEROS, S.A.
- Formato: FIEBDC-3/2002
- Ámbito geográfico: Colombia
- Costes indirectos: 3.00 %
- Gastos generales: 13.00 %
- Beneficio industrial: 6.00 %
- IVA: 16.00 %

## P Muros divisorios y closets

### PM Mamparas

#### PML Aluminio

**PML010** Ud Muro divisorio desmontable formada por mampara de 4x2,9 m, de aluminio prelacado, acristalada en la mitad de su superficie, con aislamiento intermedio de lana mineral y remate superior acristalado.
Suministro y montaje de muro divisorio desmontable formada por mampara acristalada de 4x2,9 m, con luna pulida incolora en la mitad de su superficie y la otra mitad de panel machihembrado compuesto por dos chapas de aluminio prelacado y aislamiento intermedio de lana mineral, perfilería de aluminio prelacado y remate superior acristalado. Incluso parte proporcional de herrajes, remates, sellado de juntas, soportes, encuentros con otros tipos de paramentos, colocación de canalizaciones para instalaciones y cajeados para materiales eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mal010a | m² | Panel ciego machihembrado para mamparas, formado por dos chapas de aluminio prelacado con aislamiento intermedio de lana mineral de conductividad térmica 0,039 W/(mK). (material) | 4.000 | 56.31 | 225.24 |
| mt26mal020a | m | Perfil en "U" de aluminio prelacado para mamparas. (material) | 9.700 | 6.45 | 62.57 |
| mt26mal030a | m | Guardaescoba de aluminio prelacado para mamparas. (material) | 3.900 | 8.26 | 32.21 |
| mt21vpi010d | m² | Luna pulida incolora, 8 mm. (material) | 7.200 | 27.58 | 198.58 |
| mt26mac040 | m | Perfil de aluminio lacado para recibido del vidrio en mamparas. (material) | 22.700 | 4.84 | 109.87 |
| op00ato010 |  | Atornillador. | 1.000 | 0.00 | 0.00 |
| mo010 | h | Oficial 1ª montador. (mano de obra) | 8.643 | 4.56 | 39.41 |
| mo078 | h | Ayudante montador. (mano de obra) | 8.643 | 3.00 | 25.93 |
| % | % | Costes directos complementarios | 2 % | 693.81 | 13.88 |
|  |  | Costes directos |  |  | 707.69 |
