# Muro divisorio desmontable formada por mampara modular de vidrio laminar de seguridad 6+6 con butiral translúcido

- Propiedad del archivo: CYPE INGENIEROS, S.A.
- Formato: FIEBDC-3/2002
- Ámbito geográfico: Colombia
- Costes indirectos: 3.00 %
- Gastos generales: 13.00 %
- Beneficio industrial: 6.00 %
- IVA: 16.00 %

## P Muros divisorios y closets

### PM Mamparas

#### PMM Modulares

**PMM010** m² Muro divisorio desmontable formada por mampara modular de vidrio laminar de seguridad 6+6 con butiral translúcido.
Suministro y montaje de muro divisorio desmontable formada por mampara modular de vidrio laminar de seguridad 6+6 con butiral translúcido, junta entre vidrios con silicona, sin perfilería entre módulos, perfilería vista superior de 35x45 mm e inferior de 60x45 mm, de aluminio anodizado o lacado estándar. Incluso parte proporcional de herrajes, remates, sellado de juntas, soportes, encuentros con otros tipos de paramentos, colocación de canalizaciones para instalaciones y cajeados para materiales eléctricos. Totalmente terminada.
Incluye: Replanteo y marcado de los puntos de fijación. Aplomado, nivelación y fijación de los perfiles que forman el entramado. Colocación y fijación del empanelado. Colocación de la canalización para instalaciones. Tratamiento de las juntas del panel. Remate del perímetro del elemento, por las dos caras.
Criterio de medición de proyecto: Superficie medida según documentación gráfica de Proyecto.
Criterio de medición de obra: Se medirá la superficie realmente ejecutada según especificaciones de Proyecto.

| Código | Ud | Descripción | Rendimiento | Precio | Importe |
|---|---|---|---|---|---|
| mt26mmd010hf | m² | Mampara modular de vidrio laminar de seguridad 6+6 con butiral translúcido, junta entre vidrios con silicona, sin perfilería entre módulos, perfilería vista superior de 35x45 mm e inferior de 60x45 mm, de aluminio anodizado o lacado estándar. (material) | 1.000 | 144.40 | 144.40 |
| op00ato010 |  | Atornillador. | 1.000 | 0.00 | 0.00 |
| mo010 | h | Oficial 1ª montador. (mano de obra) | 1.441 | 4.56 | 6.57 |
| mo078 | h | Ayudante montador. (mano de obra) | 1.441 | 3.00 | 4.32 |
| % | % | Costes directos complementarios | 2 % | 155.29 | 3.11 |
|  |  | Costes directos |  |  | 158.40 |
