# Muro divisorio interior múltiple W 382 "KNAUF" Aquapanel Indoor (12,5+12,5+50+12,5+12,5)/600 (50) LM - (4 Aquapanel Indoor) con placas de cemento

- Propiedad del archivo: CYPE INGENIEROS, S.A.
- Formato: FIEBDC-3/2002
- Ámbito geográfico: Colombia
- Costes indirectos: 3.00 %
- Gastos generales: 13.00 %
- Beneficio industrial: 6.00 %
- IVA: 16.00 %

## P Muros divisorios y closets

### PS Entramados autoportantes

#### PSC Placas de cemento

**PSC010** m² Muro divisorio interior múltiple W 382 "KNAUF" Aquapanel Indoor (12,5+12,5+50+12,5+12,5)/600 (50) LM - (4 Aquapanel Indoor) con placas de cemento, sobre banda acústica "KNAUF", formado por una estructura simple, con disposición normal "N" de los montantes; aislamiento acústico mediante panel semirrígido de lana mineral, espesor 45 mm, en el alma; 100 mm de espesor total.
Suministro y montaje de muro divisorio interior múltiple W 382 "KNAUF" Aquapanel Indoor autoportante, de 100 mm de espesor total, sobre banda acústica "KNAUF", colocada en la base del muro divisorio interior, formado por una estructura simple de perfiles de lámina de acero galvanizado de 50 mm de ancho, a base de montantes (elementos verticales) separados 600 mm entre ellos, con disposición normal "N" y canales (elementos horizontales) a cada lado del cual se atornillan cuatro placas en total (dos placas tipo Aquapanel Indoor en cada cara, de 12,5 mm de espesor cada placa); aislamiento acústico mediante panel semirrígido de lana mineral, espesor 45 mm, en el alma. Incluso parte proporcional de replanteo de la perfilería, zonas de paso y huecos; colocación en todo su perímetro de cintas o bandas estancas, en la superficie de apoyo o contacto de la perfilería con los paramentos; anclajes de canales y montantes metálicos; corte y fijación de las placas mediante tornillería; tratamiento de las zonas de paso y huecos; ejecución de ángulos; tratamiento de juntas mediante pasta y cinta de juntas; recibido de las cajas para alojamiento de materiales eléctricos y de paso de instalaciones, previo replanteo de su ubicación en las placas y perforación de las mismas, y limpieza final. Totalmente terminado y listo para imprimar, pintar o revestir.
Incluye: Replanteo y trazado en la losa inferior y en el superior de los muros divisorios interiores a realizar. Colocación de banda de estanqueidad y canales inferiores, sobre piso terminado o base de asiento. Colocación de banda de estanqueidad y canales superiores, bajo losas. Colocación y fijación de los montantes sobre los elementos horizontales. Colocación de las placas para el cierre de una de las caras del muro divisorio interior, mediante fijaciones mecánicas. Colocación de los paneles de lana mineral entre los montantes. Cierre de la segunda cara con placas, mediante fijaciones mecánicas. Replanteo de las cajas para alojamiento de materiales eléctricos y de paso de instalaciones, y posterior perforación de las placas. Tratamiento de las juntas entre placas. Recibido de las cajas para alojamiento de materiales eléctricos y de paso de instalaciones.
Criterio de medición de proyecto: Superficie medida según documentación gráfica de Proyecto, sin duplicar esquinas ni encuentros, deduciendo los huecos de superficie mayor de 2 m².
Criterio de medición de obra: Se medirá la superficie realmente ejecutada según especificaciones de Proyecto, sin duplicar esquinas ni encuentros, deduciendo los huecos de superficie mayor de 8 m² y la mitad del hueco para los de superficie entre 5 y 8 m² para las placas de yeso laminado y deduciendo los huecos de superficie mayor de 2 m² para el resto de placas.

| Código | Ud | Descripción | Rendimiento | Precio | Importe |
|---|---|---|---|---|---|
| mt12pck020b | m | Banda acústica de dilatación "KNAUF" de 50 mm de anchura. (material) | 1.200 | 0.25 | 0.30 |
| mt12pak020i | m | Canal 50/40/0,55 mm GRC 0,55 "KNAUF" de acero Z2 (Z275) galvanizado normal, para sistema Aquapanel Indoor. (material) | 0.700 | 1.94 | 1.36 |
| mt12pak030ia | m | Montante 50/50/0,60 mm GRC 0,60 "KNAUF" de acero Z2 (Z275) galvanizado normal, para sistema Aquapanel Indoor. (material) | 2.000 | 2.11 | 4.22 |
| mt16lra060a | m² | Panel semirrígido de lana mineral, espesor 45 mm. (material) | 1.050 | 3.47 | 3.64 |
| mt12pak010b | m² | Placa de cemento Portland Aquapanel Indoor "KNAUF" 12,5x1200x2400, revestida con una capa de fibra de vidrio embebida en ambas caras. (material) | 4.000 | 23.66 | 94.64 |
| mt12pak040a | Ud | Tornillo Aquapanel Maxi TN 39 mm "KNAUF". (material) | 56.000 | 0.04 | 2.24 |
| mt12psg220 | Ud | Fijación compuesta por chazo y tornillo 5x27. (material) | 1.600 | 0.06 | 0.10 |
| mt12pak110 | Ud | Cartucho de 310 cm³ de pegamento Indoor PU "KNAUF". (material) | 2.400 | 10.67 | 25.61 |
| mt12pak080a | kg | Imprimación superficial Aquapanel Indoor "KNAUF". (material) | 0.100 | 3.71 | 0.37 |
| mt12pck010a | m | Cinta de juntas "KNAUF" de 50 mm de anchura. (material) | 3.200 | 0.03 | 0.10 |
| mt12pak090b | kg | Mortero superficial Aquapanel Indoor "KNAUF", color blanco. (material) | 7.000 | 3.21 | 22.47 |
| op00fre010 |  | Fresadora. | 1.000 | 0.00 | 0.00 |
| op00ato010 |  | Atornillador. | 1.000 | 0.00 | 0.00 |
| mo052 | h | Oficial 1ª montador de divisiones y sistemas de placas. (mano de obra) | 0.520 | 4.56 | 2.37 |
| mo098 | h | Ayudante montador de divisiones y sistemas de placas. (mano de obra) | 0.178 | 3.00 | 0.53 |
| % | % | Costes directos complementarios | 2 % | 157.95 | 3.16 |
|  |  | Costes directos |  |  | 161.11 |
