# Muro divisorio interior sencillo de 10+70+10 mm de espesor

- Propiedad del archivo: CYPE INGENIEROS, S.A.
- Formato: FIEBDC-3/2002
- Ámbito geográfico: Colombia
- Costes indirectos: 3.00 %
- Gastos generales: 13.00 %
- Beneficio industrial: 6.00 %
- IVA: 16.00 %

## P Muros divisorios y closets

### PS Entramados autoportantes

#### PSR Placas de resinas termoendurecibles

**PSR010** m² Muro divisorio interior sencillo de 10+70+10 mm de espesor, realizado con placas de resinas termoendurecibles, dos hojas iguales tipo Virtuon FR "TRESPA", de 600x2500x10 mm, acabado Gold Yellow, textura Satin, dispuestas mediante el sistema de fijación oculta TS2000 sobre montantes de acero galvanizado de 70 mm de ancho colocados cada 400 mm sobre banda acústica; 90 mm de espesor total.
Suministro y montaje de muro divisorio interior sencillo "TRESPA" autoportante, de 90 mm de espesor total, sobre banda acústica colocada en la base del muro divisorio interior, formado por una estructura de perfiles de lámina de acero galvanizado de 70 mm de ancho, a base de montantes (elementos verticales) separados 400 mm entre ellos, y canales (elementos horizontales) a cada lado del cual se colocan las dos hojas iguales tipo Virtuon FR "TRESPA", de 600x2500x10 mm, acabado Gold Yellow, textura Satin con el sistema de fijación oculta TS2000. Incluso parte proporcional de replanteo de la perfilería, zonas de paso y huecos; colocación en todo su perímetro de cintas o bandas estancas, en la superficie de apoyo o contacto de la perfilería con los paramentos; anclajes de canales y montantes metálicos; corte y fijación de las placas mediante tornillería; tratamiento de las zonas de paso y huecos; ejecución de ángulos; tratamiento de juntas mediante pasta y cinta de juntas; recibido de las cajas para alojamiento de materiales eléctricos y de paso de instalaciones, previo replanteo de su ubicación en las placas y perforación de las mismas, y limpieza final. Totalmente terminado (sin incluir en este precio el aislamiento a colocar entre montantes).
Incluye: Replanteo y trazado en la losa inferior y en el superior de los muros divisorios interiores a realizar. Colocación de banda de estanqueidad y canales inferiores, sobre piso terminado o base de asiento. Colocación de banda de estanqueidad y canales superiores, bajo losas. Colocación y fijación de los montantes sobre los elementos horizontales. Colocación de las placas para el cierre de una de las caras del muro divisorio interior, mediante fijaciones mecánicas. Cierre de la segunda cara con placas, mediante fijaciones mecánicas. Replanteo de las cajas para alojamiento de materiales eléctricos y de paso de instalaciones, y posterior perforación de las placas. Tratamiento de las juntas entre placas. Recibido de las cajas para alojamiento de materiales eléctricos y de paso de instalaciones.
Criterio de medición de proyecto: Superficie medida según documentación gráfica de Proyecto, sin duplicar esquinas ni encuentros, deduciendo los huecos de superficie mayor de 2 m².
Criterio de medición de obra: Se medirá la superficie realmente ejecutada según especificaciones de Proyecto, sin duplicar esquinas ni encuentros, deduciendo los huecos de superficie mayor de 8 m² y la mitad del hueco para los de superficie entre 5 y 8 m² para las placas de yeso laminado y deduciendo los huecos de superficie mayor de 2 m² para el resto de placas.

| Código | Ud | Descripción | Rendimiento | Precio | Importe |
|---|---|---|---|---|---|
| mt12psg041c | m | Banda acústica de dilatación de 70 mm de anchura. (material) | 1.200 | 0.36 | 0.43 |
| mt12psg070d | m | Canal raíl de perfil galvanizado para entramados de fijación de placas de yeso de ancho 70 mm. (material) | 0.950 | 1.00 | 0.95 |
| mt12psg060d | m | Montante de perfil de acero galvanizado de 70 mm de anchura. (material) | 3.500 | 1.60 | 5.60 |
| mt12prt110aa1 | m² | Placa decorativa Virtuon FR "TRESPA", formada por resinas termoendurecibles reforzadas con fibras de celulosa, de 600x2500x10 mm, acabado Gold Yellow, textura Satin, para colocar mediante el sistema TS2000 de fijación oculta. (material) | 2.100 | 38.91 | 81.71 |
| mt12prt120a | Ud | Material auxiliar (clips, perfiles en Z, tornillería, etc.) para la fijación del panel Virtuon FR "TRESPA" sobre los montantes de los muros divisorios interiores, realizada mediante el sistema TS 2000 "TRESPA". (material) | 1.000 | 33.24 | 33.24 |
| mt12prt130 | m | Cinta adhesiva transparente, de doble cara, para la unión entre placas del sistema para muros divisorios interiores TS 2000 "TRESPA". (material) | 0.600 | 4.51 | 2.71 |
| mt12prt140 | Ud | Cartucho de 600 cm³ de masilla a base de poliuretano para sellado de juntas de movimiento. (material) | 0.017 | 6.16 | 0.10 |
| mt12prt141 | m | Fondo de juntas cilíndrico, de espuma de polietileno, para sellado de juntas de movimiento. (material) | 0.100 | 0.27 | 0.03 |
| op00fre010 |  | Fresadora. | 1.000 | 0.00 | 0.00 |
| op00ato010 |  | Atornillador. | 1.000 | 0.00 | 0.00 |
| mo052 | h | Oficial 1ª montador de divisiones y sistemas de placas. (mano de obra) | 0.416 | 4.56 | 1.90 |
| mo098 | h | Ayudante montador de divisiones y sistemas de placas. (mano de obra) | 0.171 | 3.00 | 0.51 |
| % | % | Costes directos complementarios | 2 % | 127.18 | 2.54 |
|  |  | Costes directos |  |  | 129.72 |
