# Muro divisorio interior sencillo (15+48+15)/600 (48) (2 normal) con placas de yeso laminado

- Propiedad del archivo: CYPE INGENIEROS, S.A.
- Formato: FIEBDC-3/2002
- Ámbito geográfico: Colombia
- Costes indirectos: 3.00 %
- Gastos generales: 13.00 %
- Beneficio industrial: 6.00 %
- IVA: 16.00 %

## P Muros divisorios y closets

### PS Entramados autoportantes

#### PSY Placas de yeso laminado

**PSY010** m² Muro divisorio interior sencillo (15+48+15)/600 (48) (2 normal) con placas de yeso laminado, sobre banda acústica, formado por una estructura simple, con disposición normal "N" de los montantes; 78 mm de espesor total.
Suministro y montaje de muro divisorio interior sencillo autoportante, de 78 mm de espesor total, sobre banda acústica colocada en la base del muro divisorio interior, formado por una estructura simple de perfiles de lámina de acero galvanizado de 48 mm de ancho, a base de montantes (elementos verticales) separados 600 mm entre ellos, con disposición normal "N" y canales (elementos horizontales) a cada lado del cual se atornillan dos placas en total (una placa tipo normal en cada cara, de 15 mm de espesor cada placa). Incluso parte proporcional de replanteo de la perfilería, zonas de paso y huecos; colocación en todo su perímetro de cintas o bandas estancas, en la superficie de apoyo o contacto de la perfilería con los paramentos; anclajes de canales y montantes metálicos; corte y fijación de las placas mediante tornillería; tratamiento de las zonas de paso y huecos; ejecución de ángulos; tratamiento de juntas mediante pasta y cinta de juntas; recibido de las cajas para alojamiento de materiales eléctricos y de paso de instalaciones, previo replanteo de su ubicación en las placas y perforación de las mismas, y limpieza final. Totalmente terminado y listo para imprimar, pintar o revestir (sin incluir en este precio el aislamiento a colocar entre montantes).
Incluye: Replanteo y trazado en la losa inferior y en el superior de los muros divisorios interiores a realizar. Colocación de banda de estanqueidad y canales inferiores, sobre piso terminado o base de asiento. Colocación de banda de estanqueidad y canales superiores, bajo losas. Colocación y fijación de los montantes sobre los elementos horizontales. Colocación de las placas para el cierre de una de las caras del muro divisorio interior, mediante fijaciones mecánicas. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12psg041b | m | Banda acústica de dilatación de 50 mm de anchura. (material) | 1.200 | 0.23 | 0.28 |
| mt12psg070c | m | Canal raíl de perfil galvanizado para entramados de fijación de placas de yeso de ancho 48 mm. (material) | 0.700 | 0.99 | 0.69 |
| mt12psg060c | m | Montante de perfil de acero galvanizado de 48 mm de anchura. (material) | 2.000 | 1.27 | 2.54 |
| mt12psg010b | m² | Placa de yeso laminado A / - 1200 / longitud / 15 / borde afinado. (material) | 2.100 | 4.59 | 9.64 |
| mt12psg081b | Ud | Tornillo autoperforante 3,5x25 mm. (material) | 29.000 | 0.01 | 0.29 |
| mt12psg220 | Ud | Fijación compuesta por chazo y tornillo 5x27. (material) | 1.600 | 0.06 | 0.10 |
| mt12psg035a | kg | Pasta de agarre. (material) | 0.100 | 0.52 | 0.05 |
| mt12psg030a | kg | Pasta para juntas. (material) | 0.600 | 1.14 | 0.68 |
| mt12psg040a | m | Cinta de juntas. (material) | 3.200 | 0.03 | 0.10 |
| op00ato010 |  | Atornillador. | 1.000 | 0.00 | 0.00 |
| op00fre010 |  | Fresadora. | 1.000 | 0.00 | 0.00 |
| mo052 | h | Oficial 1ª montador de divisiones y sistemas de placas. (mano de obra) | 0.387 | 4.56 | 1.76 |
| mo098 | h | Ayudante montador de divisiones y sistemas de placas. (mano de obra) | 0.387 | 3.00 | 1.16 |
| % | % | Costes directos complementarios | 2 % | 17.29 | 0.35 |
|  |  | Costes directos |  |  | 17.64 |
