# Cerramiento de hueco de ascensor con placas de yeso laminado mediante el sistema Placo Fire EI 180 "PLACO"

- Propiedad del archivo: CYPE INGENIEROS, S.A.
- Formato: FIEBDC-3/2002
- Ámbito geográfico: Colombia
- Costes indirectos: 3.00 %
- Gastos generales: 13.00 %
- Beneficio industrial: 6.00 %
- IVA: 16.00 %

## P Muros divisorios y closets

### PS Entramados autoportantes

#### PSY Placas de yeso laminado

**PSY080** m² Cerramiento de hueco de ascensor con placas de yeso laminado mediante el sistema Placo Fire EI 180 "PLACO", de muro divisorio interior múltiple (19+41+15+15+15+15)/600 (1 Coreboard y 4 Placoflam PPF 15), con una resistencia al fuego de 180 minutos; de 120 mm de espesor total.
Suministro y montaje de cerramiento de hueco de ascensor con placas de yeso laminado mediante el sistema Placo Fire EI 180 "PLACO" de muro divisorio interior múltiple, con una resistencia al fuego de 180 minutos, de 4,50 m de altura máxima y 120 mm de espesor total, formado por una estructura simple, de perfiles de lámina de acero galvanizado de 60 mm de anchura, a base de canales (elementos horizontales) 62SC55, 62C50 y 62J70, montantes (elementos verticales) 60I70, separados 600 mm entre sí y perfiles de fijación G102, para recibir un total de 5 placas de yeso laminado: una placa Coreboard en una cara y cuatro placas cortafuegos (PPF) en la otra cara, banda cortafuegos Firestrip, colocada sobre el canal superior y sellador Sealant, aplicado sobre el perímetro de la estructura. Incluso parte proporcional de replanteo de la perfilería, zonas de paso y huecos; colocación en todo su perímetro de cintas o bandas estancas, en la superficie de apoyo o contacto de la perfilería con los paramentos; anclajes de canales y montantes metálicos; corte y fijación de las placas mediante tornillería; tratamiento de las zonas de paso y huecos; ejecución de ángulos; tratamiento de juntas mediante pasta y cinta de juntas; recibido de las cajas para alojamiento de materiales eléctricos y de paso de instalaciones, previo replanteo de su ubicación en las placas y perforación de las mismas, y limpieza final. Totalmente terminado y listo para imprimar, pintar o revestir.
Incluye: Replanteo y trazado en la losa inferior y en el superior de los muros divisorios interiores a realizar. Colocación y fijación de las canales. Colocación y fijación de los montantes sobre los elementos horizontales. Montaje de la placa interior. Colocación, sobre los montantes, de los perfiles de fijación. Colocación de refuerzos locales. Aplicación de sellador sobre el perímetro de la estructura. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12sap020a | m | Canal de perfil metálico de acero galvanizado, 60SC55 "PLACO", fabricado mediante laminación en frío, 60x30 mm de sección y 0,6 mm de espesor. (material) | 0.510 | 3.56 | 1.82 |
| mt12sap020b | m | Canal de perfil metálico de acero galvanizado, 62C50 "PLACO", fabricado mediante laminación en frío, 60x30 mm de sección y 0,5 mm de espesor. (material) | 0.260 | 3.07 | 0.80 |
| mt12sap020c | m | Canal de perfil metálico de acero galvanizado, 62J70 "PLACO", fabricado mediante laminación en frío, 62x70 mm de sección y 0,7 mm de espesor. (material) | 0.260 | 6.13 | 1.59 |
| mt12sap030a | m | Montante de perfil metálico de acero galvanizado, 60I70 "PLACO", fabricado mediante laminación en frío, 60x38 mm de sección y 0,7 mm de espesor. (material) | 1.580 | 6.58 | 10.40 |
| mt12plj040a | m | Banda cortafuegos Firestrip "PLACO", suministrada en rollos de 3,6 m de longitud. (material) | 1.030 | 3.08 | 3.17 |
| mt12sap010a | m² | Placa de yeso laminado D-F-H1 / - 600 / 3000 / 19 / borde cuadrado, Coreboard "PLACO", formada por un alma de yeso de origen natural embutida e íntimamente ligada a dos láminas de cartón fuerte. (material) | 1.100 | 18.84 | 20.72 |
| mt12sap040a | m | Perfil de fijación de acero galvanizado, G102 "PLACO", fabricado mediante laminación en frío, 35x15 mm de sección y 0,4 mm de espesor. (material) | 3.500 | 1.61 | 5.64 |
| mt12sap050a | m | Perfil metálico en ángulo, de acero galvanizado, GA3 "PLACO", fabricado mediante laminación en frío, 32x19 mm de sección y 0,7 mm de espesor. (material) | 0.260 | 2.51 | 0.65 |
| mt12sap060a | Ud | Cartucho de sellador, Sealant "PLACO", de 930 cm³, para el sellado de encuentros de los perfiles con los paramentos. (material) | 0.060 | 10.03 | 0.60 |
| mt12plk010ffmi | m² | Placa de yeso laminado FD / - 1200 / 2500 / 15 / borde afinado, Placoflam PPF 15 "PLACO", formada por un alma de yeso de origen natural embutida e íntimamente ligada a dos láminas de cartón fuerte, reforzada por la inclusión en la masa de fibra de vidrio de hilo corto no tejido para mejorar su cohesión a temperaturas altas. (material) | 4.310 | 8.19 | 35.30 |
| mt12plt010a | Ud | Tornillo autorroscante TTPC 25 "PLACO", con cabeza de trompeta, de 25 mm de longitud, para instalación de placas de yeso laminado sobre perfilería de espesor inferior a 6 mm. (material) | 15.750 | 0.01 | 0.16 |
| mt12plt010c | Ud | Tornillo autorroscante TTPC 45 "PLACO", con cabeza de trompeta, de 45 mm de longitud, para instalación de placas de yeso laminado sobre perfilería de espesor inferior a 6 mm. (material) | 15.750 | 0.01 | 0.16 |
| mt12plt010d | Ud | Tornillo autorroscante TTPC 55 "PLACO", con cabeza de trompeta, de 55 mm de longitud, para instalación de placas de yeso laminado sobre perfilería de espesor inferior a 6 mm. (material) | 15.750 | 0.02 | 0.32 |
| mt12plt010e | Ud | Tornillo autorroscante TTPC 70 "PLACO", con cabeza de trompeta, de 70 mm de longitud, para instalación de placas de yeso laminado sobre perfilería de espesor inferior a 6 mm. (material) | 15.750 | 0.01 | 0.16 |
| mt12plj010a | m | Cinta microperforada, "PLACO", para acabado de juntas de placas de yeso laminado. (material) | 8.000 | 0.04 | 0.32 |
| mt12plm010a | kg | Pasta de secado en polvo, SN "PLACO", para el tratamiento de las juntas de las placas de yeso laminado. (material) | 2.720 | 1.01 | 2.75 |
| op00ato010 |  | Atornillador. | 1.000 | 0.00 | 0.00 |
| op00fre010 |  | Fresadora. | 1.000 | 0.00 | 0.00 |
| mo052 | h | Oficial 1ª montador de divisiones y sistemas de placas. (mano de obra) | 1.054 | 4.56 | 4.81 |
| mo098 | h | Ayudante montador de divisiones y sistemas de placas. (mano de obra) | 1.054 | 3.00 | 3.16 |
| % | % | Costes directos complementarios | 2 % | 92.53 | 1.85 |
|  |  | Costes directos |  |  | 94.38 |
