# Muro divisorio interior para separación entre recinto protegido y de instalaciones o de actividad

- Propiedad del archivo: CYPE INGENIEROS, S.A.
- Formato: FIEBDC-3/2002
- Ámbito geográfico: Colombia
- Costes indirectos: 3.00 %
- Gastos generales: 13.00 %
- Beneficio industrial: 6.00 %
- IVA: 16.00 %

## P Muros divisorios y closets

### PT Muros divisorios interiores

#### PTS Sistemas, muro divisorio interior de mampostería y placas

**PTS020** m² Muro divisorio interior para separación entre recinto protegido y de instalaciones o de actividad, realizada mediante el sistema "DBBLOK", formada por dos hojas de mampostería de 12 cm de espesor de ladrillo de concreto perforado acústico, Geroblok Perforado "DBBLOK", para revestir, de 24x12x9 cm, recibidas con mortero de cemento 1:5, separadas por una cámara de aire de 2 cm de espesor y revestidas por su cara exterior con 10 mm de yeso de construcción B1, proyectado, acabado enlucido con yeso de aplicación en capa fina C6, y por la otra cara con 10 mm de enfoscado de mortero de cemento 1:6.
Formación de muro divisorio interior para separación entre recinto protegido y de instalaciones o de actividad, realizada mediante el sistema "DBBLOK", formada por dos hojas de mampostería de 12 cm de espesor de ladrillo de concreto perforado acústico, Geroblok Perforado "DBBLOK", para revestir, de 24x12x9 cm, recibidas con mortero de cemento 1:5, separadas por una cámara de aire de 2 cm de espesor y revestidas por su cara exterior con 10 mm de yeso de construcción B1, aplicado mediante proyección mecánica, acabado enlucido con yeso de aplicación en capa fina C6, y por la otra cara con 10 mm de enfoscado de mortero de cemento 1:6. Incluso parte proporcional de replanteo, nivelación y aplomado, mermas y roturas, enjarjes, mochetas, colocación de guardavivos de plástico y metal con perforaciones, guarniciones de huecos, remates con guardaescoba, ejecución de encuentros y puntos singulares y limpieza.
Incluye: Replanteo y trazado en la losa de los muros divisorios interiores a realizar. Colocación y aplomado de miras de referencia. Tendido de hilos entre miras. Colocación de las piezas por hiladas a nivel. Realización de todos los trabajos necesarios para la resolución de los huecos. Encuentros de la mampostería con fachadas, columnas y muros divisorios interiores. Encuentro de la mampostería con la losa superior. Preparación del soporte que se va a revestir. Realización de maestras. Colocación de guardavivos en las esquinas y salientes. Preparación de la pasta de yeso en la máquina mezcladora. Proyección mecánica de la pasta de yeso. Aplicación de regla de aluminio. Paso de cuchilla de acero. Aplicación del enlucido. Realización de maestras de mortero. Preparación del mortero en la máquina mezcladora. Aplicación del mortero. Aplicación de regla de aluminio. Curado del mortero.
Criterio de medición de proyecto: Superficie medida según documentación gráfica de Proyecto, sin duplicar esquinas ni encuentros, deduciendo los huecos de superficie mayor de 3 m².
Criterio de medición de obra: Se medirá la superficie realmente ejecutada según especificaciones de Proyecto, sin duplicar esquinas ni encuentros, deduciendo los huecos de superficie mayor de 3 m².

| Código | Ud | Descripción | Rendimiento | Precio | Importe |
|---|---|---|---|---|---|
| mt04hdb010a | Ud | Ladrillo de concreto perforado acústico, Geroblok Perforado "DBBLOK", para revestir, de 24x12x9 cm. (material) | 80.000 | 0.18 | 14.40 |
| mt09mor010d | m³ | Mortero de cemento CEM II/B-P 32,5 N tipo M-7,5, confeccionado en obra con 300 kg/m³ de cemento y una proporción en volumen 1/5. (material) | 0.036 | 125.40 | 4.51 |
| mt09pye010c | m³ | Pasta de yeso de construcción para proyectar mediante mezcladora-bombeadora B1. (material) | 0.010 | 97.06 | 0.97 |
| mt28vye010 | m | Guardavivos de plástico y metal, estable a la acción de los sulfatos. (material) | 0.215 | 0.30 | 0.06 |
| mt09pye010a | m³ | Pasta de yeso para aplicación en capa fina C6. (material) | 0.002 | 90.83 | 0.18 |
| mt09mor010c | m³ | Mortero de cemento CEM II/B-P 32,5 N tipo M-5, confeccionado en obra con 250 kg/m³ de cemento y una proporción en volumen 1/6. (material) | 0.010 | 118.22 | 1.18 |
| mq06pym010 | h | Mezcladora-bombeadora para morteros y yesos proyectados, de 3 m³/h. (maquinaria) | 0.272 | 6.09 | 1.66 |
| op00amo010 |  | Amoladora o radial. | 1.000 | 0.00 | 0.00 |
| mo020 | h | Oficial 1ª de obra blanca en trabajos de albañilería. (mano de obra) | 1.719 | 4.41 | 7.58 |
| mo112 | h | Peón de obra blanca en trabajos de albañilería. (mano de obra) | 0.859 | 2.88 | 2.47 |
| mo032 | h | Maestro yesero. (mano de obra) | 0.716 | 4.41 | 3.16 |
| mo069 | h | Ayudante yesero. (mano de obra) | 0.358 | 3.00 | 1.07 |
| % | % | Costes directos complementarios | 2 % | 37.24 | 0.74 |
|  |  | Costes directos |  |  | 37.98 |
