# Trampilla de registro de acero galvanizado lacado en color blanco, Metaltramp "PLACO", de 400x400 mm, para trasdosado de placas de yeso laminado, en muros divisorios interiores

- Propiedad del archivo: CYPE INGENIEROS, S.A.
- Formato: FIEBDC-3/2002
- Ámbito geográfico: Colombia
- Costes indirectos: 3.00 %
- Gastos generales: 13.00 %
- Beneficio industrial: 6.00 %
- IVA: 16.00 %

## P Muros divisorios y closets

### PT Muros divisorios interiores

#### PTW Sistemas de trasdosados de placas

**PTW079** Ud Trampilla de registro de acero galvanizado lacado en color blanco, Metaltramp "PLACO", de 400x400 mm, para trasdosado de placas de yeso laminado, en muros divisorios interiores.
Suministro y montaje de trampilla de registro de acero galvanizado lacado en color blanco, Metaltramp "PLACO", de 400x400 mm, formada por marco y puerta con llave, para trasdosado de placas de yeso laminado, en muros divisorios interiores. Incluso accesorios de montaje. Totalmente terminada.
Incluye: Marcado y corte de la placa de yeso laminado. Colocación de la trampilla.
Criterio de medición de proyecto: Número de unidades previstas, según documentación gráfica de Proyecto.
Criterio de medición de obra: Se medirá el número de unidades realmente colocadas según especificaciones de Proyecto.

| Código | Ud | Descripción | Rendimiento | Precio | Importe |
|---|---|---|---|---|---|
| mt12plk060a | Ud | Trampilla de registro de acero galvanizado lacado en color blanco, Metaltramp "PLACO", de 400x400 mm, formada por marco y puerta con llave. (material) | 1.000 | 29.17 | 29.17 |
| op00fre010 |  | Fresadora. | 0.100 | 0.00 | 0.00 |
| mo014 | h | Oficial 1ª montador de falsos techos. (mano de obra) | 0.158 | 4.56 | 0.72 |
| mo080 | h | Ayudante montador de falsos techos. (mano de obra) | 0.158 | 3.00 | 0.47 |
| % | % | Costes directos complementarios | 2 % | 30.36 | 0.61 |
|  |  | Costes directos |  |  | 30.97 |
